# Embalagem de mobiliário

- Propriedade do ficheiro: CYPE Ingenieros S.A.
- Formato: FIEBDC-3/2016
- Programa: Gerador de preços para construção civil. CYPE Ingenieros, S.A.
- Data: 27/09/2024
- Âmbito geográfico: Brasil
- Moeda: BRL
- Custos indiretos: 3 %
- Despesas gerais: 13 %
- Lucro: 6 %
- IVA: 17 %

## 0 Trabalhos preliminares

### 0M Equipamento

#### 0ME Embalagem

**0ME011** m³ Embalagem de mobiliário.
Fornecimento e colocação de películas de polietileno transparente, filme alveolar e caixas de papelão, para embalagem de mobiliário (aproximadamente 2 ud/m³), para o seu transporte até ao local de armazenamento. Inclusive partículas de poliestireno expandido para as caixas, fita adesiva, e coleta e carga de restos em caminhão ou caçamba.
Inclui: Embalagem do mobiliário. Limpeza e remoção dos restos em caçamba.
Critério de medição de projeto: Volume medido segundo documentação gráfica de Projeto.
Critério de quantitativos de obra: Medir-se-á o volume realmente executado segundo especificações de Projeto.

| Código | Un | Descrição | Rendimento | Preço | Importância |
|---|---|---|---|---|---|
| mt32war020 | m² | Lâmina de polietileno transparente, de 0,2 mm de espessura. (material) | 2.117 | 0.49 | 1.037 |
| mt32war050 | m² | Filme alveolar para embalar. (material) | 2.117 | 1.77 | 3.747 |
| mt32war030 | m | Fita plástica autocolante. (material) | 2.419 | 0.11 | 0.266 |
| mt32war040 | m² | Papelão ondulado para embalagem. (material) | 1.05 | 0.99 | 1.040 |
| mt32war070 | kg | Grânulos de poliestireno expandido, de 10 kg/m³ de densidade, de granulometria compreendida entre 2 e 3 mm, para proteção e embalagem. (material) | 0.105 | 18.66 | 1.959 |
| mo113 | h | Auxiliar de serviços gerais. (mão de obra) | 0.645 | 27.81 | 17.937 |
| % | % | Custos diretos complementares | 2 % | 25.986 | 0.520 |
|  |  | Custos diretos |  |  | 26.506 |

Resíduos:
- colocação: mt32war020 Lâmina de polietileno transparente, de 0,2 mm de espessura; fator de resíduo 0.06
- colocação: mt32war050 Filme alveolar para embalar; fator de resíduo 0.07
- colocação: mt32war040 Papelão ondulado para embalagem; fator de resíduo 0.022
- colocação: mt32war070; fator de resíduo 0.024

## Recursos

**mt32war020** m² Lâmina de polietileno transparente, de 0,2 mm de espessura
Dados técnicos: Custo energético 27.540 MJ; Emissão de CO2 1.010 kg; Código LER 17 06 04; Massa do elemento 0.184 kg; Volume 0.000307 m3
Resíduos:
- embalagem: re170203 Plástico. (componente de resíduo); rendimento 0.024 kg; Código LER 17 02 03; Massa do elemento 1 kg; Volume 0.001667 m3

**mt32war050** m² Filme alveolar para embalar
Dados técnicos: Custo energético 9.688 MJ; Emissão de CO2 0.481 kg; Código LER 17 02 03; Massa do elemento 0.05 kg; Volume 0.000083 m3
Resíduos:
- embalagem: re170203 Plástico; rendimento 0.05 kg

**mt32war040** m² Papelão ondulado para embalagem
Dados técnicos: Custo energético 0.243 MJ; Emissão de CO2 0.383 kg; Código LER 15 01 01; Massa do elemento 0.45 kg; Volume 0.0006 m3

**mt32war070** kg Grânulos de poliestireno expandido
Dados técnicos: Custo energético 91.880 MJ; Emissão de CO2 3.140 kg; Código LER 17 06 04; Massa do elemento 1 kg; Volume 0.001667 m3
