# Montagem e desmontagem de dutos de entulho

- Propriedade do ficheiro: CYPE Ingenieros S.A.
- Formato: FIEBDC-3/2016
- Programa: Gerador de preços para construção civil. CYPE Ingenieros, S.A.
- Data: 19/06/2025
- Âmbito geográfico: Brasil
- Moeda: BRL
- Custos indiretos: 3 %
- Despesas gerais: 13 %
- Lucro: 6 %
- IVA: 17 %

## 0 Trabalhos preliminares

### 0V Descarga de resíduos

#### 0VB Duto de entulho

**0VB020** Un Montagem e desmontagem de dutos de entulho.
Montagem e desmontagem em obra de duto de entulho de PVC de 10 m de comprimento, formada por peças tronco-cónicas de 38 a 51 cm de diâmetro interior, unidas entre si com correntes, de acordo com os desenhos de montagem, Plano de Segurança e Saúde e regulamentação em vigor. Inclusive transporte para a obra e remoção do material, boca de descarga superior, bocas de descarga lateral em pisos intermediários, suportes de fixação do duto e fecho de segurança.
Inclui: Marcação da disposição dos apoios. Limpeza e preparação da superfície de apoio e proteção dos espaços afetados. Montagem e colocação dos componentes. Montagem dos elementos. Colocação dos elementos de proteção, acesso e sinalização. Desmontagem e remoção dos elementos.
Critério de medição de projeto: Número de unidades previstas, segundo documentação gráfica de Projeto.
Critério de quantitativos de obra: Medir-se-á o número de unidades realmente executadas segundo especificações de Projeto.

| Código | Un | Descrição | Rendimento | Preço | Importância |
|---|---|---|---|---|---|
| mt51bde020 | Un | Montagem e desmontagem de 1 m de duto de entulho, de PVC, formada por peças tronco-cónicas de 38 a 51 cm de diâmetro interior, unidas entre si com corrente, com transporte para a obra e remoção de material, boca de descarga superior, bocas de descarga lateral para pisos intermediários, suportes de fixação e fecho de segurança. (material) | 10 | 33.91 | 339.100 |
| % | % | Custos diretos complementares | 2 % | 339.100 | 6.782 |
|  |  | Custos diretos |  |  | 345.882 |
