# Montagem e desmontagem de andaime tubular de fachada

- Propriedade do ficheiro: CYPE Ingenieros S.A.
- Formato: FIEBDC-3/2016
- Programa: Gerador de preços para construção civil. CYPE Ingenieros, S.A.
- Data: 28/10/2025
- Âmbito geográfico: Brasil
- Moeda: BRL
- Custos indiretos: 3 %
- Despesas gerais: 13 %
- Lucro: 6 %
- IVA: 17 %

## 0 Trabalhos preliminares

### 0X Andaimes e equipamento de elevação

#### 0XA Andaimes

**0XA130** Un Montagem e desmontagem de andaime tubular de fachada.
Montagem e desmontagem de andaime tubular normalizado, tipo multidirecional, até 10 m de altura máxima de trabalho, formado por estrutura tubular de aço galvanizado a quente, sem duplicidade de elementos verticais e plataformas de trabalho de 60 cm de largura; para execução de fachada de 250 m², segundo desenhos de montagem, considerando uma distância máxima de 20 m entre o ponto de descarga dos materiais e o ponto mais afastado da montagem. Incluindo montagem e desmontagem de rede flexível, tipo mosquiteiro monofilamento, de polietileno 100%, acessórios, sistemas de proteção, ancoragens e reposições.
Inclui: Marcação da disposição dos apoios. Limpeza e preparação da superfície de apoio e proteção dos espaços afetados. Montagem e colocação dos componentes. Colocação da plataforma de trabalho. Colocação dos elementos de proteção, acesso e sinalização. Teste de carga. Desmontagem e remoção do andaime.
Critério de medição de projeto: Número de unidades previstas, segundo Plano de Segurança e Saúde.

| Código | Un | Descrição | Rendimento | Preço | Importância |
|---|---|---|---|---|---|
| mq13ats011a | Un | Repercussão, por m², de montagem de andaime tubular normalizado, tipo multidirecional, de 10 m de altura máxima de trabalho, constituído por estrutura tubular de aço galvanizado a quente, de 48,3 mm de diâmetro e 3,2 mm de espessura, sem duplicidade de elementos verticais, fabricado cumprindo as exigências de qualidade expostas na norma ABNT NBR ISO 9001; composto de plataformas de trabalho de 60 cm de largura, colocadas cada 2 m de altura, escada interior com alçapão, guarda-corpos traseiro com duas barras e rodapé, e guarda-corpos frontal com uma barra; para execução de fachada; incluindo rede flexível, tipo mosquiteiro monofilamento, de polietileno 100%. (equipamento) | 289.8 | 17.42 | 5048.316 |
| mq13ats012a | Un | Repercussão, por m², de desmontagem de andaime tubular normalizado, tipo multidirecional, de 10 m de altura máxima de trabalho, constituído por estrutura tubular de aço galvanizado a quente, de 48,3 mm de diâmetro e 3,2 mm de espessura, sem duplicidade de elementos verticais, fabricado cumprindo as exigências de qualidade expostas na norma ABNT NBR ISO 9001; composto de plataformas de trabalho de 60 cm de largura, colocadas cada 2 m de altura, escada interior com alçapão, guarda-corpos traseiro com duas barras e rodapé, e guarda-corpos frontal com uma barra; para execução de fachada; incluindo rede flexível, tipo mosquiteiro monofilamento, de polietileno 100%. (equipamento) | 289.8 | 11.61 | 3364.578 |
| % | % | Custos diretos complementares | 2 % | 8412.894 | 168.258 |
|  |  | Custos diretos |  |  | 8581.152 |
