# Guindaste móvel com braço telescópico

- Propriedade do ficheiro: CYPE Ingenieros S.A.
- Formato: FIEBDC-3/2016
- Programa: Gerador de preços para construção civil. CYPE Ingenieros, S.A.
- Data: 17/06/2024
- Âmbito geográfico: Brasil
- Moeda: BRL
- Custos indiretos: 3 %
- Despesas gerais: 13 %
- Lucro: 6 %
- IVA: 17 %

## 0 Trabalhos preliminares

### 0X Andaimes e equipamento de elevação

#### 0XG Gruas móveis

**0XG010** h Guindaste móvel com braço telescópico.
Guindaste móvel de braço telescópico com uma capacidade de elevação de 50 t e 45 m de altura máxima de trabalho.
Critério de medição de projeto: Tempo estimado.
Critério de quantitativos de obra: Amortização em forma de aluguel por horas, segundo as condições definidas no contrato subscrito com a empresa fornecedora.

| Código | Un | Descrição | Rendimento | Preço | Importância |
|---|---|---|---|---|---|
| mq07gte010e | h | Guindaste móvel de braço telescópico com uma capacidade de elevação de 50 t e 45 m de altura máxima de trabalho. (equipamento) | 1.159 | 407.84 | 472.687 |
| % | % | Custos diretos complementares | 2 % | 472.687 | 9.454 |
|  |  | Custos diretos |  |  | 482.141 |
