# Transporte e remoção de elevadores monta cargas de obra

- Propriedade do ficheiro: CYPE Ingenieros S.A.
- Formato: FIEBDC-3/2016
- Programa: Gerador de preços para construção civil. CYPE Ingenieros, S.A.
- Data: 17/06/2024
- Âmbito geográfico: Brasil
- Moeda: BRL
- Custos indiretos: 3 %
- Despesas gerais: 13 %
- Lucro: 6 %
- IVA: 17 %

## 0 Trabalhos preliminares

### 0X Andaimes e equipamento de elevação

#### 0XM Elevadores monta carga

**0XM020** Un Transporte e remoção de elevadores monta cargas de obra.
Transporte e remoção de elevadores monta cargas com sistema de elevação composto por cabo e tambor de enrolar, para transporte de materiais, de 6 paragens e 500 kg de carga máxima.
Critério de medição de projeto: Número de unidades previstas, segundo documentação gráfica de Projeto.
Critério de quantitativos de obra: Medir-se-á o número de unidades realmente executadas segundo especificações de Projeto.

| Código | Un | Descrição | Rendimento | Preço | Importância |
|---|---|---|---|---|---|
| mq07mon020i | Un | Transporte e remoção de elevadores monta cargas de obra com cabo e tambor de enrolar para transporte de materiais de 6 paradas e 500 kg de carga máxima. (equipamento) | 1.159 | 3884.09 | 4501.660 |
| % | % | Custos diretos complementares | 2 % | 4501.660 | 90.033 |
|  |  | Custos diretos |  |  | 4591.693 |
