# Aluguel de bomba submergível para micropoço

- Propriedade do ficheiro: CYPE Ingenieros S.A.
- Formato: FIEBDC-3/2016
- Programa: Gerador de preços para construção civil. CYPE Ingenieros, S.A.
- Data: 27/09/2024
- Âmbito geográfico: Brasil
- Moeda: BRL
- Custos indiretos: 3 %
- Despesas gerais: 13 %
- Lucro: 6 %
- IVA: 17 %

## A Preparação do terreno

### AH Bombeamentos

#### AHB Bombas submersas

**AHB120** Un Aluguel de bomba submergível para micropoço.
Aluguel diário de bomba submergível para micropoço, de 3 kW de potência, para trabalhos de bombeamento de água no fundo da escavação. Incluindo tubulação de impulsão até à sua ligação com o coletor perimetral ou ponto de descarga, válvula de regulação de vazão, válvula antirretorno, quadro de proteção, sondas de nível, acessórios, uniões e peças especiais para a instalação da bomba e a sua ligação à rede elétrica.
Critérios considerados na determinação do preço da unidade de obra: O preço inclui a manutenção e o seguro de responsabilidade civil.
Inclui: Revisão periódica para garantir o seu funcionamento e condições de segurança.
Critério de medição de projeto: Número de unidades previstas, segundo documentação gráfica de Projeto.
Critério de quantitativos de obra: Amortização em forma de aluguel diário, segundo as condições definidas no contrato subscrito com a empresa fornecedora.

| Código | Un | Descrição | Rendimento | Preço | Importância |
|---|---|---|---|---|---|
| mq12bau065a | Un | Aluguel diário de bomba submergível para micropoço, de 3 kW de potência, incluindo tubulação de impulsão até a sua ligação com o coletor perimetral ou o ponto de descarga, válvula de regulação de vazão, válvula antirretorno, quadro de proteção, sondas de nível, filtros, acessórios, uniões e peças especiais para a instalação da bomba e a sua ligação à rede elétrica. (equipamento) | 1.159 | 117.88 | 136.623 |
| % | % | Custos diretos complementares | 2 % | 136.623 | 2.732 |
|  |  | Custos diretos |  |  | 139.355 |
