# Colocação e preparação de equipamento de perfuração para micropoços de bombeamento

- Propriedade do ficheiro: CYPE Ingenieros S.A.
- Formato: FIEBDC-3/2016
- Programa: Gerador de preços para construção civil. CYPE Ingenieros, S.A.
- Data: 27/09/2024
- Âmbito geográfico: Brasil
- Moeda: BRL
- Custos indiretos: 3 %
- Despesas gerais: 13 %
- Lucro: 6 %
- IVA: 17 %

## A Preparação do terreno

### AH Bombeamentos

#### AHP Poços de bombeamento

**AHP106** Un Colocação e preparação de equipamento de perfuração para micropoços de bombeamento.
Colocação e preparação de equipamento de perfuração, para a realização de micropoços de bombeamento, sobre o ponto de perfuração.
Critérios considerados na determinação do preço da unidade de obra: O preço inclui el deslocamento da maquinaria e do pessoal especializado dentro da mesma obra.
Inclui: Colocação do equipamento sobre o ponto de perfuração. Preparação do equipamento.
Critério de medição de projeto: Número de unidades previstas, segundo documentação gráfica de Projeto.
Critério de quantitativos de obra: Medir-se-á o número de unidades realmente executadas segundo especificações de Projeto.

| Código | Un | Descrição | Rendimento | Preço | Importância |
|---|---|---|---|---|---|
| mq05epp020a | Un | Colocação e preparação de equipamento de perfuração, para micropoços de bombeamento, sobre o ponto de perfuração. (equipamento) | 1.159 | 579.41 | 671.536 |
| % | % | Custos diretos complementares | 2 % | 671.536 | 13.431 |
|  |  | Custos diretos |  |  | 684.967 |
