# Micropoço de bombeamento provisório

- Propriedade do ficheiro: CYPE Ingenieros S.A.
- Formato: FIEBDC-3/2016
- Programa: Gerador de preços para construção civil. CYPE Ingenieros, S.A.
- Data: 27/09/2024
- Âmbito geográfico: Brasil
- Moeda: BRL
- Custos indiretos: 3 %
- Despesas gerais: 13 %
- Lucro: 6 %
- IVA: 17 %

## A Preparação do terreno

### AH Bombeamentos

#### AHP Poços de bombeamento

**AHP110** m Micropoço de bombeamento provisório.
Micropoço de bombeamento provisório, até 5 m de profundidade, realizado com tubo de aço de 180 mm de diâmetro, para alojamento de bomba submergível, a utilizar nos trabalhos de bombeamento da água do fundo da escavação.
Critérios considerados na determinação do preço da unidade de obra: O preço não inclui a bomba submergível.
Inclui: Cravação do tubo para formar o micropoço. Escavação do micropoço pelo interior do tubo. Armazenamento do material removido. Enchimento do micropoço.
Critério de medição de projeto: Comprimento medido segundo documentação gráfica de Projeto.
Critério de quantitativos de obra: Medir-se-á o comprimento realmente executado segundo especificações de Projeto.

| Código | Un | Descrição | Rendimento | Preço | Importância |
|---|---|---|---|---|---|
| mt11dap020a | m | Micropoço de bombeamento provisório, até 5 m de profundidade, realizado com tubo de aço de 180 mm de diâmetro. (material) | 1 | 738.82 | 738.820 |
| % | % | Custos diretos complementares | 2 % | 738.820 | 14.776 |
|  |  | Custos diretos |  |  | 753.596 |

Resíduos:
- colocação: mt11dap020a Micropoço de bombeamento provisório, até 5 m de profundidade, realizado com tubo de aço de 180 mm de diâmetro; fator de resíduo 0.006

## Recursos

**mt11dap020a** m Micropoço de bombeamento provisório, até 5 m de profundidade, realizado com tubo de aço de 180 mm de diâmetro
Dados técnicos: Custo energético 325.165 MJ; Emissão de CO2 16.868 kg; Código LER 17 04 05; Massa do elemento 33 kg; Volume 0.015714 m3
Resíduos:
- embalagem: re170203 Plástico. (componente de resíduo); rendimento 0.008 kg; Código LER 17 02 03; Massa do elemento 1 kg; Volume 0.001667 m3
