# Entivações em valas

- Propriedade do ficheiro: CYPE Ingenieros S.A.
- Formato: FIEBDC-3/2016
- Programa: Gerador de preços para construção civil. CYPE Ingenieros, S.A.
- Data: 17/06/2024
- Âmbito geográfico: Brasil
- Moeda: BRL
- Custos indiretos: 3 %
- Despesas gerais: 13 %
- Lucro: 6 %
- IVA: 17 %

## A Preparação do terreno

### AP Contenção de valas

#### APE Valas e cavas

**APE010** m² Entivações em valas.
Escoramento e entivação leve para uma proteção de 20%, através de travessas horizontais, amortizáveis em 10 utilizações e escoras de madeira, amortizáveis em 30 utilizações, fixados com pregos de aço, em valas até 3 m de profundidade e até 1 m de largura.
Inclui: Montagem de pranchões, travessas e escoras de madeira, para a formação da entivação. Cravagem de todos os elementos. Desmontagem gradual do escoramento e da entivação.
Critério de medição de projeto: Superfície que corre perigo de desprendimento, que pode ser uma parte ou o total de cada uma das paredes da escavação, medida segundo documentação gráfica de Projeto.
Critério de quantitativos de obra: Será medida a superfície realmente entivada segundo especificações de Projeto.

| Código | Un | Descrição | Rendimento | Preço | Importância |
|---|---|---|---|---|---|
| mt08emt040 | m³ | Madeira de pinho para escoramento e entivação de escavações. (material) | 0.005 | 568.95 | 2.845 |
| mt08emt045a | m³ | Escora de madeira, de 70 a 90 mm de diâmetro e entre 2 e 2,5 m de comprimento, para escoramento e entivação de escavações. (material) | 0.002 | 512.66 | 1.025 |
| mt08var060 | kg | Pregos de aço de 20x100 mm. (material) | 0.05 | 22.13 | 1.107 |
| mo044 | h | Montador de fôrmas. (mão de obra) | 0.475 | 31.99 | 15.195 |
| mo091 | h | Ajudante de montador de fôrmas. (mão de obra) | 0.475 | 30.15 | 14.321 |
| % | % | Custos diretos complementares | 2 % | 34.493 | 0.690 |
|  |  | Custos diretos |  |  | 35.183 |

Resíduos:
- colocação: mt08emt040 Madeira de pinho para escoramento e entivação de escavações; fator de resíduo 1
- colocação: mt08var060 Pregos de aço de 20x100 mm; fator de resíduo 0.0045

## Recursos

**mt08emt040** m³ Madeira de pinho para escoramento e entivação de escavações
Dados técnicos: Custo energético 679.200 MJ; Emissão de CO2 -9.300 kg; Código LER 17 02 01; Massa do elemento 5 kg; Volume 0.004545 m3

**mt08var060** kg Pregos de aço de 20x100 mm
Dados técnicos: Custo energético 9.830 MJ; Emissão de CO2 0.510 kg; Código LER 17 04 05; Massa do elemento 1 kg; Volume 0.000476 m3
