# Caixa pré-fabricada

- Propriedade do ficheiro: CYPE Ingenieros S.A.
- Formato: FIEBDC-3/2016
- Programa: Gerador de preços para construção civil. CYPE Ingenieros, S.A.
- Data: 27/09/2024
- Âmbito geográfico: Brasil
- Moeda: BRL
- Custos indiretos: 3 %
- Despesas gerais: 13 %
- Lucro: 6 %
- IVA: 17 %

## A Preparação do terreno

### AS Redes de drenagem horizontais

#### ASA Caixas

**ASA012** Un Caixa pré-fabricada.
Caixa de passagem enterrada, pré-fabricada de concreto, de 40 mm de diâmetro e 40 cm de profundidade, com tampa pré-fabricada de concreto armado.
Critérios considerados na determinação do preço da unidade de obra: O preço não inclui a escavação nem o enchimento do tardoz.
Inclui: Marcação. Colocação da caixa pré-fabricada. Execução de furos para a ligação dos coletores à caixa. União e rejuntamento dos coletores à caixa. Colocação da tampa e dos acessórios. Verificação do seu correto funcionamento.
Critério de medição de projeto: Número de unidades previstas, segundo documentação gráfica de Projeto.
Critério de quantitativos de obra: Medir-se-á o número de unidades realmente executadas segundo especificações de Projeto.

| Código | Un | Descrição | Rendimento | Preço | Importância |
|---|---|---|---|---|---|
| mt11arh060a | Un | Caixa de passagem pré-fabricada de concreto, de 40 cm de diâmetro e 40 cm de profundidade. (material) | 1 | 31.33 | 31.330 |
| mt11arh070a | Un | Tampa pré-fabricada de concreto armado, de 5 cm de espessura, para câmaras de visita de 40 cm de diâmetro. (material) | 1 | 4.26 | 4.260 |
| mo020 | h | Pedreiro. (mão de obra) | 0.606 | 32.24 | 19.537 |
| mo113 | h | Auxiliar de serviços gerais. (mão de obra) | 0.449 | 27.81 | 12.487 |
| % | % | Custos diretos complementares | 2 % | 67.614 | 1.352 |
|  |  | Custos diretos |  |  | 68.966 |
