# Encontro de parede diafragma e radier

- Propriedade do ficheiro: CYPE Ingenieros S.A.
- Formato: FIEBDC-3/2016
- Programa: Gerador de preços para construção civil. CYPE Ingenieros, S.A.
- Data: 27/09/2024
- Âmbito geográfico: Brasil
- Moeda: BRL
- Custos indiretos: 3 %
- Despesas gerais: 13 %
- Lucro: 6 %
- IVA: 17 %

## C Fundações

### CC Contenções

#### CCP Paredes diafragma

**CCP061** m Encontro de parede diafragma e radier.
Encontro de parede diafragma e radier, através de 4 barras nervuradas de 16 mm de diâmetro e 100 cm de comprimento, de aço CA-50, fixados com resina epóxi cada 500 cm em orifícios de 20 mm de diâmetro e 250 mm de profundidade, praticados em rebaixe perimetral com forma de meia cana, de 5 cm de profundidade, executado através de fresagem contínua do paramento da parede diafragma, e carga de entulho em caminhão ou caçamba.
Inclui: Fresagem do encontro entre parede diafragma e radier. Marcação dos orifícios sobre o rebaixe fresado. Execução dos furos. Limpeza do pó do interior dos furos. Injeção de resina epóxi. Colocação das armaduras de espera. Limpeza dos restos gerados. Carga de entulho em caminhão ou caçamba.
Critério de medição de projeto: Comprimento medido segundo documentação gráfica de Projeto.
Critério de quantitativos de obra: Medir-se-á o comprimento realmente executado segundo especificações de Projeto.

| Código | Un | Descrição | Rendimento | Preço | Importância |
|---|---|---|---|---|---|
| mt07anq010 | Un | Cartucho de adesivo tixotrópico de dois componentes à base de resina epóxi, de 330 ml, para ligação de barra nervurada de aço e parede diafragma. (material) | 0.52 | 137.63 | 71.568 |
| mt07aco070f | kg | Aço em barras nervuradas, CA-50, de vários diâmetros, segundo ABNT NBR 7480. (material) | 12.64 | 11.66 | 147.382 |
| mq03fre010a | h | Equipamento de fresagem, para parede diafragma. (equipamento) | 0.44 | 267.76 | 117.814 |
| mq01pan070b | h | Mini pá carregadeira sobre pneus, de 52 kW/1 m³ kW. (equipamento) | 0.44 | 135.37 | 59.563 |
| mq06eim060 | h | Aplicador manual para cartuchos de injeção de resinas, com acessório misturador. (equipamento) | 2.318 | 6.34 | 14.696 |
| mo042 | h | Oficial de estruturas de concreto armado. (mão de obra) | 0.733 | 31.99 | 23.449 |
| mo089 | h | Ajudante de estruturas de concreto armado. (mão de obra) | 0.733 | 30.15 | 22.100 |
| % | % | Custos diretos complementares | 2 % | 456.572 | 9.131 |
|  |  | Custos diretos |  |  | 465.703 |

Resíduos:
- colocação: mt07anq010; fator de resíduo 0.03
- colocação: mt07aco070f Aço em barras nervuradas, CA-50, de vários diâmetros, segundo ABNT NBR 7480; fator de resíduo 0.0075
- demolição: ruo170101 Resíduos de cimento. (componente de resíduo); rendimento 11.25 kg; Código LER 17 01 01; Massa do elemento 1 kg; Volume 0.000667 m3

## Recursos

**mt07anq010** Un Cartucho de adesivo tixotrópico de dois componentes à base de resina epóxi
Dados técnicos: Custo energético 53.618 MJ; Emissão de CO2 2.261 kg; Código LER 17 09 04; Massa do elemento 0.396 kg; Volume 0.000264 m3
Resíduos:
- embalagem: re170203 Plástico. (componente de resíduo); rendimento 0.2 kg; Código LER 17 02 03; Massa do elemento 1 kg; Volume 0.001667 m3

**mt07aco070f** kg Aço em barras nervuradas, CA-50, de vários diâmetros, segundo ABNT NBR 7480
Dados técnicos: Custo energético 9.830 MJ; Emissão de CO2 0.510 kg; Código LER 17 04 05; Massa do elemento 1 kg; Volume 0.000476 m3
