# Calda de cimento injetada à pressão, em fundação de alvenaria de pedra em seco, brita ou entulho, para reforço de fundação

- Propriedade do ficheiro: CYPE Ingenieros S.A.
- Formato: FIEBDC-3/2016
- Programa: Gerador de preços para construção civil. CYPE Ingenieros, S.A.
- Data: 14/02/2025
- Âmbito geográfico: Brasil
- Moeda: BRL
- Custos indiretos: 3 %
- Despesas gerais: 13 %
- Lucro: 6 %
- IVA: 17 %

## C Fundações

### CZ Reforços

#### CZI Reforço da fundação com injeções

**CZI010** m³ Calda de cimento injetada à pressão, em fundação de alvenaria de pedra em seco, brita ou entulho, para reforço de fundação.
Calda de cimento à base de água e argamassa seca de retração compensada, injetada à pressão através dos vazios existentes em fundação de alvenaria de pedra em seco, brita ou entulho, incrementando a sua capacidade de carga, em reforço de fundação.
Inclui: Preparação da calda. Injeção à pressão da calda de cimento. Coleta de sobras e carga manual em caçamba.
Critério de medição de projeto: Volume medido sobre as seções teóricas da escavação, segundo documentação gráfica de Projeto.
Critério de quantitativos de obra: Medir-se-á o volume teórico executado segundo especificações de Projeto, sem incluir os incrementos por excessos de escavação não autorizados.

| Código | Un | Descrição | Rendimento | Preço | Importância |
|---|---|---|---|---|---|
| mt08aaa010a | m³ | Água. (material) | 0.5 | 3.83 | 1.915 |
| mt09reh360h | kg | Argamassa seca de retração compensada, composta de cimento e aditivos especiais, isenta de cloretos, para utilização geral, para injeções de consolidação, em muros de alvenaria de pedra. (material) | 1428.6 | 2.35 | 3357.210 |
| mq03mpi040 | h | Equipamento para injeções de calda de cimento, com bomba de pressão e veículo de perfuração para furos. (equipamento) | 0.58 | 1774.54 | 1029.233 |
| mo042 | h | Oficial de estruturas de concreto armado. (mão de obra) | 1.242 | 33.07 | 41.073 |
| mo089 | h | Ajudante de estruturas de concreto armado. (mão de obra) | 1.242 | 31.41 | 39.011 |
| % | % | Custos diretos complementares | 2 % | 4468.442 | 89.369 |
|  |  | Custos diretos |  |  | 4557.811 |

Resíduos:
- colocação: mt09reh360h; fator de resíduo 0.0063

## Recursos

**mt08aaa010a** m³ Água
Dados técnicos: Custo energético 60.000 MJ; Emissão de CO2 30.000 kg

**mt09reh360h** kg Argamassa seca de retração compensada
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
