# Ligação de microestaca ao bloco de coroamento, através de conectores, para reforço de fundação

- Propriedade do ficheiro: CYPE Ingenieros S.A.
- Formato: FIEBDC-3/2016
- Programa: Gerador de preços para construção civil. CYPE Ingenieros, S.A.
- Data: 17/06/2024
- Âmbito geográfico: Brasil
- Moeda: BRL
- Custos indiretos: 3 %
- Despesas gerais: 13 %
- Lucro: 6 %
- IVA: 17 %

## C Fundações

### CZ Reforços

#### CZM Microestacas em fundação

**CZM060** Un Ligação de microestaca ao bloco de coroamento, através de conectores, para reforço de fundação.
Ligação de microestaca ao bloco de coroamento com chapas de aço laminado A 36 fixadas através de solda ao perfil tubular, no tramo previamente saneado e limpo, para a correta aderência entre a armadura da microestaca e o concreto do bloco de coroamento; para reforço de fundação em uma área de trabalho com altura livre de entre 2,50 e 4 m.
Inclui: Limpeza e preparação da superfície suporte. Marcação dos eixos. Fixação dos conectores com solda.
Critério de medição de projeto: Número de unidades previstas, segundo documentação gráfica de Projeto.
Critério de quantitativos de obra: Medir-se-á o número de unidades realmente executadas segundo especificações de Projeto.

| Código | Un | Descrição | Rendimento | Preço | Importância |
|---|---|---|---|---|---|
| mt07ala001d | kg | Placa de aço laminado A 36, segundo ASTM A 36, para aplicações estruturais. Trabalhada e montada em oficina, para colocar em obra. (material) | 2.5 | 6.1 | 15.250 |
| mq08sol020 | h | Equipamentos e elementos auxiliares para soldagem elétrica. (equipamento) | 0.152 | 12.6 | 1.915 |
| mo019 | h | Soldador. (mão de obra) | 0.163 | 32.62 | 5.317 |
| % | % | Custos diretos complementares | 2 % | 22.482 | 0.450 |
|  |  | Custos diretos |  |  | 22.932 |

Resíduos:
- colocação: mt07ala001d; fator de resíduo 0.0045

## Recursos

**mt07ala001d** kg Placa de aço laminado A 36
Dados técnicos: Custo energético 9.830 MJ; Emissão de CO2 0.510 kg; Código LER 17 04 05; Massa do elemento 1 kg; Volume 0.000476 m3
