# Cimento consumido em excesso em concretagem de microestacas, para reforço de fundação

- Propriedade do ficheiro: CYPE Ingenieros S.A.
- Formato: FIEBDC-3/2016
- Programa: Gerador de preços para construção civil. CYPE Ingenieros, S.A.
- Data: 17/06/2024
- Âmbito geográfico: Brasil
- Moeda: BRL
- Custos indiretos: 3 %
- Despesas gerais: 13 %
- Lucro: 6 %
- IVA: 17 %

## C Fundações

### CZ Reforços

#### CZM Microestacas em fundação

**CZM070** kg Cimento consumido em excesso em concretagem de microestacas, para reforço de fundação.
Cimento utilizado na preparação de argamassa ou calda de cimento, consumidas em excesso sobre o volume teórico correspondente ao diâmetro nominal da microestaca, durante os trabalhos de concretagem.
Critério de quantitativos de obra: Determinar-se-á, a partir do peso obtido em balança oficial das unidades chegadas à obra, o peso das unidades realmente executadas segundo especificações de Projeto.

| Código | Un | Descrição | Rendimento | Preço | Importância |
|---|---|---|---|---|---|
| mt08cem010c | kg | Cimento Portland CEM I 42,5 N, em sacos. (material) | 1 | 0.28 | 0.280 |
| mo113 | h | Auxiliar de serviços gerais. (mão de obra) | 0.019 | 27.81 | 0.528 |
| % | % | Custos diretos complementares | 2 % | 0.808 | 0.016 |
|  |  | Custos diretos |  |  | 0.824 |

Resíduos:
- colocação: mt08cem010c Cimento Portland CEM I 42,5 N, em sacos; fator de resíduo 0.0063

## Recursos

**mt08cem010c** kg Cimento Portland CEM I 42,5 N, em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
