# Injeção de resinas expansivas, para consolidação do terreno localizado abaixo da fundação existente

- Propriedade do ficheiro: CYPE Ingenieros S.A.
- Formato: FIEBDC-3/2016
- Programa: Gerador de preços para construção civil. CYPE Ingenieros, S.A.
- Data: 28/10/2025
- Âmbito geográfico: Brasil
- Moeda: BRL
- Custos indiretos: 3 %
- Despesas gerais: 13 %
- Lucro: 6 %
- IVA: 17 %

## C Fundações

### CZ Reforços

#### CZT Reforço do terreno com injeções

**CZT010** Un Injeção de resinas expansivas, para consolidação do terreno localizado abaixo da fundação existente.
Injeção simples de resina expansiva, à base de poliuretano, em um nível abaixo do plano de fundação, com um grau de complexidade alto, através de perfurações que atravessam a fundação existente, de 26 mm de diâmetro, de até 3 m de profundidade máxima, para conseguir a consolidação do terreno situado abaixo da mesma, enchendo os vazios do terreno, estabilizando-o e aumentando a sua capacidade de carga até alcançar as necessidades obtidas segundo estudo prévio de transmissão de cargas.
Inclui: Execução da perfuração. Introdução dos tubos de injeção. Injeção da resina. Controle com nível laser do levantamento do edifício. Corte da parte sobrante dos tubos de injeção. Tapamento das perfurações com argamassa reparadora. Limpeza e coleta dos restos de resina. Remoção e acumulação de entulho. Carga de entulho em caçamba.
Critério de medição de projeto: Número de unidades previstas, segundo documentação gráfica de Projeto.
Critério de quantitativos de obra: Medir-se-á o número de unidades realmente executadas segundo especificações de Projeto.

| Código | Un | Descrição | Rendimento | Preço | Importância |
|---|---|---|---|---|---|
| mt07www015c | Un | Injeção simples de resina expansiva, à base de poliuretano, em um nível abaixo do plano de fundação, com um grau de complexidade alto. (material) | 1 | 1280.78 | 1280.780 |
| mo042 | h | Oficial de estruturas de concreto armado. (mão de obra) | 0.994 | 33.07 | 32.872 |
| mo089 | h | Ajudante de estruturas de concreto armado. (mão de obra) | 0.994 | 31.41 | 31.222 |
| % | % | Custos diretos complementares | 2 % | 1344.874 | 26.897 |
|  |  | Custos diretos |  |  | 1371.771 |

Resíduos:
- colocação: mt07www015c; fator de resíduo 0.03

## Recursos

**mt07www015c** Un Injeção simples de resina expansiva
Dados técnicos: Custo energético 988.064 MJ; Emissão de CO2 37.692 kg; Código LER 17 09 04; Massa do elemento 11.2 kg; Volume 0.007467 m3
Resíduos:
- embalagem: re170203 Plástico. (componente de resíduo); rendimento 0.2 kg; Código LER 17 02 03; Massa do elemento 1 kg; Volume 0.001667 m3
