# Demolição de fundação de concreto, para elementos de mobiliário urbano

- Propriedade do ficheiro: CYPE Ingenieros S.A.
- Formato: FIEBDC-3/2016
- Programa: Gerador de preços para construção civil. CYPE Ingenieros, S.A.
- Data: 27/09/2024
- Âmbito geográfico: Brasil
- Moeda: BRL
- Custos indiretos: 3 %
- Despesas gerais: 13 %
- Lucro: 6 %
- IVA: 17 %

## D Demolições

### DD Fundações

#### DDS Superficiais

**DDS005** m³ Demolição de fundação de concreto, para elementos de mobiliário urbano.
Demolição de fundação de concreto simples, para elementos de mobiliário urbano, com retroescavadeira com martelo rompedor, e carga mecânica em caminhão ou caçamba.
Inclui: Demolição do elemento. Fragmentação do entulho em peças manejáveis. Remoção e acumulação de entulho. Limpeza dos restos da obra. Carga mecânica de entulho em caminhão ou caçamba.
Critério de medição de projeto: Volume medido segundo documentação gráfica de Projeto.
Critério de quantitativos de obra: Será medido o volume realmente demolido, medido como diferença entre os perfis removidos antes de começar a demolição e os removidos ao finalizá-la, aprovados pelo diretor de fiscalização de obra, segundo especificações de Projeto.

| Código | Un | Descrição | Rendimento | Preço | Importância |
|---|---|---|---|---|---|
| mq01exn050c | h | Retroescavadeira sobre pneus, de 85 kW, com martelo rompedor. (equipamento) | 0.232 | 267.76 | 62.120 |
| mq01ret010 | h | Miniretroescavadeira sobre pneus de 15 kW. (equipamento) | 0.232 | 168.7 | 39.138 |
| mo113 | h | Auxiliar de serviços gerais. (mão de obra) | 0.517 | 27.81 | 14.378 |
| % | % | Custos diretos complementares | 2 % | 115.636 | 2.313 |
|  |  | Custos diretos |  |  | 117.949 |

Resíduos:
- demolição: ruo170101 Resíduos de cimento. (componente de resíduo); rendimento 2300 kg; Código LER 17 01 01; Massa do elemento 1 kg; Volume 0.000667 m3
