# Demolição de fundação de cantaria

- Propriedade do ficheiro: CYPE Ingenieros S.A.
- Formato: FIEBDC-3/2016
- Programa: Gerador de preços para construção civil. CYPE Ingenieros, S.A.
- Data: 27/09/2024
- Âmbito geográfico: Brasil
- Moeda: BRL
- Custos indiretos: 3 %
- Despesas gerais: 13 %
- Lucro: 6 %
- IVA: 17 %

## D Demolições

### DD Fundações

#### DDS Superficiais

**DDS010** m³ Demolição de fundação de cantaria.
Demolição de fundação de alvenaria de pedra seca, de até 1,5 m de profundidade máxima, com martelo pneumático e carga manual em caminhão ou caçamba.
Inclui: Demolição do elemento. Fragmentação do entulho em peças manejáveis. Remoção e acumulação de entulho. Limpeza dos restos da obra. Carga manual de entulho em caminhão ou caçamba.
Critério de medição de projeto: Volume medido segundo documentação gráfica de Projeto.
Critério de quantitativos de obra: Será medido o volume realmente demolido, medido como diferença entre os perfis removidos antes de começar a demolição e os removidos ao finalizá-la, aprovados pelo diretor de fiscalização de obra, segundo especificações de Projeto.

| Código | Un | Descrição | Rendimento | Preço | Importância |
|---|---|---|---|---|---|
| mq05mai030 | h | Martelo pneumático. (equipamento) | 2.318 | 16.81 | 38.966 |
| mq05pdm110 | h | Compressor portátil diesel média pressão 10 m³/min. (equipamento) | 1.159 | 28.51 | 33.043 |
| mo113 | h | Auxiliar de serviços gerais. (mão de obra) | 3.881 | 27.81 | 107.931 |
| mo112 | h | Servente de pedreiro. (mão de obra) | 2.587 | 28.03 | 72.514 |
| % | % | Custos diretos complementares | 2 % | 252.454 | 5.049 |
|  |  | Custos diretos |  |  | 257.503 |

Resíduos:
- demolição: ruo010413 Resíduos do corte e serragem de pedra que não contêm substâncias perigosas. (componente de resíduo); rendimento 1506.5 kg; Código LER 01 04 13; Massa do elemento 1 kg; Volume 0.000667 m3
- demolição: ruo170101 Resíduos de cimento. (componente de resíduo); rendimento 655.5 kg; Código LER 17 01 01; Massa do elemento 1 kg; Volume 0.000667 m3
