# Demolição de laje metálica

- Propriedade do ficheiro: CYPE Ingenieros S.A.
- Formato: FIEBDC-3/2016
- Programa: Gerador de preços para construção civil. CYPE Ingenieros, S.A.
- Data: 27/09/2024
- Âmbito geográfico: Brasil
- Moeda: BRL
- Custos indiretos: 3 %
- Despesas gerais: 13 %
- Lucro: 6 %
- IVA: 17 %

## D Demolições

### DE Estruturas

#### DEA Metálicas

**DEA020** m² Demolição de laje metálica.
Demolição de laje de vigotas metálicas e superfície entre vigas de lajotas cerâmicas com camada de compressão de concreto, realizada com martelo pneumático e equipamento de oxicorte, remoção prévia do piso e da sua base, e carga manual em caminhão ou caçamba.
Critérios considerados na determinação do preço da unidade de obra: O preço não inclui a remoção do piso.
Inclui: Implantação da superfície da laje a demolir. Demolição do elemento. Fragmentação do entulho em peças manejáveis. Remoção e acumulação de entulho. Limpeza dos restos da obra. Carga manual de entulho em caminhão ou caçamba.
Critério de medição de projeto: Superfície medida segundo documentação gráfica de Projeto.
Critério de quantitativos de obra: Medir-se-á a superfície realmente demolida segundo especificações de Projeto.

| Código | Un | Descrição | Rendimento | Preço | Importância |
|---|---|---|---|---|---|
| mq05mai030 | h | Martelo pneumático. (equipamento) | 0.464 | 16.81 | 7.800 |
| mq05pdm110 | h | Compressor portátil diesel média pressão 10 m³/min. (equipamento) | 0.232 | 28.51 | 6.614 |
| mq08sol010 | h | Equipamento de oxicorte, com acetileno como combustível e oxigênio como comburente. (equipamento) | 0.406 | 30.37 | 12.330 |
| mo019 | h | Soldador. (mão de obra) | 0.454 | 32.62 | 14.809 |
| mo112 | h | Servente de pedreiro. (mão de obra) | 0.324 | 28.03 | 9.082 |
| mo113 | h | Auxiliar de serviços gerais. (mão de obra) | 1.166 | 27.81 | 32.426 |
| % | % | Custos diretos complementares | 2 % | 83.061 | 1.661 |
|  |  | Custos diretos |  |  | 84.722 |

Resíduos:
- demolição: ruo170101 Resíduos de cimento. (componente de resíduo); rendimento 184 kg; Código LER 17 01 01; Massa do elemento 1 kg; Volume 0.000667 m3
- demolição: ruo170103 Ladrilhos, telhas e materiais cerâmicos. (componente de resíduo); rendimento 90 kg; Código LER 17 01 03; Massa do elemento 1 kg; Volume 0.0008 m3
- demolição: ruo170405 Ferro e aço. (componente de resíduo); rendimento 18.228 kg; Código LER 17 04 05; Massa do elemento 1 kg; Volume 0.000476 m3
