# Demolição de pilar de pedra

- Propriedade do ficheiro: CYPE Ingenieros S.A.
- Formato: FIEBDC-3/2016
- Programa: Gerador de preços para construção civil. CYPE Ingenieros, S.A.
- Data: 14/02/2025
- Âmbito geográfico: Brasil
- Moeda: BRL
- Custos indiretos: 3 %
- Despesas gerais: 13 %
- Lucro: 6 %
- IVA: 17 %

## D Demolições

### DE Estruturas

#### DEC Cantaria

**DEC030** m Demolição de pilar de pedra.
Demolição de pilar de pedra trabalhada de mais de 2500 cm² de seção, com meios manuais e carga manual em caminhão ou caçamba.
Inclui: Demolição do elemento. Fragmentação do entulho em peças manejáveis. Remoção e acumulação de entulho. Limpeza dos restos da obra. Carga manual de entulho em caminhão ou caçamba.
Critério de medição de projeto: Comprimento medido segundo documentação gráfica de Projeto.
Critério de quantitativos de obra: Será medido o comprimento realmente demolido segundo especificações de Projeto.

| Código | Un | Descrição | Rendimento | Preço | Importância |
|---|---|---|---|---|---|
| mo112 | h | Servente de pedreiro. (mão de obra) | 6.156 | 29.17 | 179.571 |
| mo113 | h | Auxiliar de serviços gerais. (mão de obra) | 6.156 | 28.94 | 178.155 |
| % | % | Custos diretos complementares | 2 % | 357.726 | 7.155 |
|  |  | Custos diretos |  |  | 364.881 |

Resíduos:
- demolição: ruo010413 Resíduos do corte e serragem de pedra que não contêm substâncias perigosas. (componente de resíduo); rendimento 1040 kg; Código LER 01 04 13; Massa do elemento 1 kg; Volume 0.000667 m3
