# Abertura de vão em muro de alvenaria

- Propriedade do ficheiro: CYPE Ingenieros S.A.
- Formato: FIEBDC-3/2016
- Programa: Gerador de preços para construção civil. CYPE Ingenieros, S.A.
- Data: 17/06/2024
- Âmbito geográfico: Brasil
- Moeda: BRL
- Custos indiretos: 3 %
- Despesas gerais: 13 %
- Lucro: 6 %
- IVA: 17 %

## D Demolições

### DE Estruturas

#### DEF Alvenarias

**DEF041** m³ Abertura de vão em muro de alvenaria.
Abertura de vão em muro de alvenaria cerâmica perfurado, revestida, com meios manuais, sem afetar a estabilidade do muro, e carga manual em caminhão ou caçamba.
Critérios considerados na determinação do preço da unidade de obra: O preço inclui o corte prévio do contorno da abertura e a demolição do revestimento, mas não inclui o montagem e desmontagem do escoramento do vão nem a colocação de vergas.
Inclui: Marcação da abertura no paramento. Corte prévio do contorno da abertura. Demolição do muro de alvenaria e dos seus revestimentos. Fragmentação do entulho em peças manejáveis. Remoção e acumulação de entulho. Limpeza dos restos da obra. Carga manual de entulho em caminhão ou caçamba.
Critério de medição de projeto: Volume medido segundo documentação gráfica de Projeto.
Critério de quantitativos de obra: Será medido o volume realmente demolido segundo especificações de Projeto.

| Código | Un | Descrição | Rendimento | Preço | Importância |
|---|---|---|---|---|---|
| mo112 | h | Servente de pedreiro. (mão de obra) | 3.742 | 28.03 | 104.888 |
| mo113 | h | Auxiliar de serviços gerais. (mão de obra) | 3.742 | 27.81 | 104.065 |
| % | % | Custos diretos complementares | 2 % | 208.953 | 4.179 |
|  |  | Custos diretos |  |  | 213.132 |

Resíduos:
- demolição: ruo170101 Resíduos de cimento. (componente de resíduo); rendimento 557.333 kg; Código LER 17 01 01; Massa do elemento 1 kg; Volume 0.000667 m3
- demolição: ruo170102 Tijolos. (componente de resíduo); rendimento 580.245 kg; Código LER 17 01 02; Massa do elemento 1 kg; Volume 0.0008 m3
- demolição: ruo170103 Ladrilhos, telhas e materiais cerâmicos. (componente de resíduo); rendimento 36.8 kg; Código LER 17 01 03; Massa do elemento 1 kg; Volume 0.0008 m3
- demolição: ruo170802 Materiais de construção à base de gesso que não contêm substâncias perigosas. (componente de resíduo); rendimento 92 kg; Código LER 17 08 02; Massa do elemento 1 kg; Volume 0.001 m3
