# Demolição de parede de taipa

- Propriedade do ficheiro: CYPE Ingenieros S.A.
- Formato: FIEBDC-3/2016
- Programa: Gerador de preços para construção civil. CYPE Ingenieros, S.A.
- Data: 27/09/2024
- Âmbito geográfico: Brasil
- Moeda: BRL
- Custos indiretos: 3 %
- Despesas gerais: 13 %
- Lucro: 6 %
- IVA: 17 %

## D Demolições

### DE Estruturas

#### DET Terra

**DET010** m³ Demolição de parede de taipa.
Demolição de parede de taipa, com martelo pneumático e carga manual em caminhão ou caçamba.
Inclui: Demolição do elemento. Fragmentação do entulho em peças manejáveis. Remoção e acumulação de entulho. Limpeza dos restos da obra. Carga manual de entulho em caminhão ou caçamba.
Critério de medição de projeto: Volume medido segundo documentação gráfica de Projeto.
Critério de quantitativos de obra: Será medido o volume realmente demolido segundo especificações de Projeto.

| Código | Un | Descrição | Rendimento | Preço | Importância |
|---|---|---|---|---|---|
| mq05mai030 | h | Martelo pneumático. (equipamento) | 1.848 | 16.81 | 31.065 |
| mq05pdm110 | h | Compressor portátil diesel média pressão 10 m³/min. (equipamento) | 0.924 | 28.51 | 26.343 |
| mo112 | h | Servente de pedreiro. (mão de obra) | 2.066 | 28.03 | 57.910 |
| mo113 | h | Auxiliar de serviços gerais. (mão de obra) | 3.1 | 27.81 | 86.211 |
| % | % | Custos diretos complementares | 2 % | 201.529 | 4.031 |
|  |  | Custos diretos |  |  | 205.560 |

Resíduos:
- demolição: ruo010413 Resíduos do corte e serragem de pedra que não contêm substâncias perigosas. (componente de resíduo); rendimento 332 kg; Código LER 01 04 13; Massa do elemento 1 kg; Volume 0.000667 m3
- demolição: ruo170802 Materiais de construção à base de gesso que não contêm substâncias perigosas. (componente de resíduo); rendimento 46 kg; Código LER 17 08 02; Massa do elemento 1 kg; Volume 0.001 m3
