# Demolição de moldura de vão de fachada

- Propriedade do ficheiro: CYPE Ingenieros S.A.
- Formato: FIEBDC-3/2016
- Programa: Gerador de preços para construção civil. CYPE Ingenieros, S.A.
- Data: 14/02/2025
- Âmbito geográfico: Brasil
- Moeda: BRL
- Custos indiretos: 3 %
- Despesas gerais: 13 %
- Lucro: 6 %
- IVA: 17 %

## D Demolições

### DH Arremates

#### DHE Exteriores

**DHE030** m Demolição de moldura de vão de fachada.
Demolição de moldura de vão de fachada, de pedra artificial, com meios manuais, sem deteriorar os elementos construtivos contíguos, e carga manual em caminhão ou caçamba.
Inclui: Demolição do elemento. Fragmentação do entulho em peças manejáveis. Remoção e acumulação de entulho. Limpeza dos restos da obra. Carga manual de entulho em caminhão ou caçamba.
Critério de medição de projeto: Comprimento medido segundo documentação gráfica de Projeto.
Critério de quantitativos de obra: Será medido o comprimento realmente demolido segundo especificações de Projeto.

| Código | Un | Descrição | Rendimento | Preço | Importância |
|---|---|---|---|---|---|
| mo020 | h | Pedreiro. (mão de obra) | 0.139 | 33.34 | 4.634 |
| mo113 | h | Auxiliar de serviços gerais. (mão de obra) | 0.139 | 28.94 | 4.023 |
| % | % | Custos diretos complementares | 2 % | 8.657 | 0.173 |
|  |  | Custos diretos |  |  | 8.830 |

Resíduos:
- demolição: ruo170101 Resíduos de cimento. (componente de resíduo); rendimento 11.38 kg; Código LER 17 01 01; Massa do elemento 1 kg; Volume 0.000667 m3
- demolição: ruo170405 Ferro e aço. (componente de resíduo); rendimento 0.2 kg; Código LER 17 04 05; Massa do elemento 1 kg; Volume 0.000476 m3
