# Desmontagem de unidade centralizada ar-água de refrigeração ou bomba de calor reversível

- Propriedade do ficheiro: CYPE Ingenieros S.A.
- Formato: FIEBDC-3/2016
- Programa: Gerador de preços para construção civil. CYPE Ingenieros, S.A.
- Data: 17/06/2024
- Âmbito geográfico: Brasil
- Moeda: BRL
- Custos indiretos: 3 %
- Despesas gerais: 13 %
- Lucro: 6 %
- IVA: 17 %

## D Demolições

### DI Instalações

#### DIC Aquecimento, climatização e água quente

**DIC110** Un Desmontagem de unidade centralizada ar-água de refrigeração ou bomba de calor reversível.
Desmontagem de unidade centralizada ar-água de refrigeração ou bomba de calor reversível e os seus componentes, instalada no exterior (coberta), de 1500 kW de potência frigorífica máxima, com meios manuais e mecânicos, e recuperação de material para localização posterior em outro local, e carga mecânica em caminhão ou caçamba.
Critérios considerados na determinação do preço da unidade de obra: O preço inclui o desmontagem dos acessórios e da base metálica de apoio.
Inclui: Desmontagem do elemento. Classificação e etiquetagem. Armazenamento dos materiais a reutilizar. Carga mecânica do material a reutilizar para caminhão. Remoção e acumulação dos restos de obra. Limpeza dos restos da obra. Carga mecânica dos restos de obra em caminhão ou caçamba.
Critério de medição de projeto: Número de unidades previstas, segundo documentação gráfica de Projeto.
Critério de quantitativos de obra: Será medido o número de unidades realmente desmontadas segundo especificações de Projeto.

| Código | Un | Descrição | Rendimento | Preço | Importância |
|---|---|---|---|---|---|
| mq07gte010a | h | Guindaste móvel de braço telescópico com uma capacidade de elevação de 12 t e 20 m de altura máxima de trabalho. (equipamento) | 4.869 | 201.86 | 982.856 |
| mo004 | h | Montador de instalações de calefação. (mão de obra) | 10.728 | 40.91 | 438.882 |
| mo103 | h | Ajudante de montador de instalações de calefação. (mão de obra) | 10.728 | 30.78 | 330.208 |
| % | % | Custos diretos complementares | 2 % | 1751.946 | 35.039 |
|  |  | Custos diretos |  |  | 1786.985 |
