# Desmontagem de entrada

- Propriedade do ficheiro: CYPE Ingenieros S.A.
- Formato: FIEBDC-3/2016
- Programa: Gerador de preços para construção civil. CYPE Ingenieros, S.A.
- Data: 27/09/2024
- Âmbito geográfico: Brasil
- Moeda: BRL
- Custos indiretos: 3 %
- Despesas gerais: 13 %
- Lucro: 6 %
- IVA: 17 %

## D Demolições

### DI Instalações

#### DIE Elétricas

**DIE050** m Desmontagem de entrada.
Desmontagem de entrada fixa na superfície, com meios manuais, e carga manual em caminhão ou caçamba.
Inclui: Desmontagem do elemento. Remoção e armazenamento do material desmontado. Limpeza dos restos da obra. Carga manual do material desmontado e restos da obra em caminhão ou caçamba.
Critério de medição de projeto: Comprimento medido segundo documentação gráfica de Projeto.
Critério de quantitativos de obra: Será medido o comprimento realmente desmontado segundo especificações de Projeto.

| Código | Un | Descrição | Rendimento | Preço | Importância |
|---|---|---|---|---|---|
| mo003 | h | Eletricista. (mão de obra) | 0.026 | 40.91 | 1.064 |
| mo102 | h | Ajudante de eletricista. (mão de obra) | 0.026 | 30.78 | 0.800 |
| % | % | Custos diretos complementares | 2 % | 1.864 | 0.037 |
|  |  | Custos diretos |  |  | 1.901 |

Resíduos:
- demolição: ruo170411 Cabos e fios que não contêm hidrocarbonetos, alcatrão ou outras substâncias perigosas. (componente de resíduo); rendimento 0.18 kg; Código LER 17 04 11; Massa do elemento 1 kg; Volume 0.000667 m3
