# Desmontagem de rede aérea de distribuição de água contra incêndios

- Propriedade do ficheiro: CYPE Ingenieros S.A.
- Formato: FIEBDC-3/2016
- Programa: Gerador de preços para construção civil. CYPE Ingenieros, S.A.
- Data: 17/06/2024
- Âmbito geográfico: Brasil
- Moeda: BRL
- Custos indiretos: 3 %
- Despesas gerais: 13 %
- Lucro: 6 %
- IVA: 17 %

## D Demolições

### DI Instalações

#### DIO Contra incêndios

**DIO102** m Desmontagem de rede aérea de distribuição de água contra incêndios.
Desmontagem de rede aérea de distribuição de água para o abastecimento dos equipamentos de extinção de incêndios, constituída por tubulação de aço-carbono preto sem solda, ligação roscada, com meios manuais, sem deteriorar os elementos construtivos aos quais possa estar fixada, e carga manual em caminhão ou caçamba.
Inclui: Desmontagem do elemento. Obturação das tubulações ligadas ao elemento. Remoção e armazenamento do material desmontado. Limpeza dos restos da obra. Carga manual do material desmontado e restos da obra em caminhão ou caçamba.
Critério de medição de projeto: Comprimento medido segundo documentação gráfica de Projeto.
Critério de quantitativos de obra: Será medido o comprimento realmente desmontado segundo especificações de Projeto.

| Código | Un | Descrição | Rendimento | Preço | Importância |
|---|---|---|---|---|---|
| mo008 | h | Encanador. (mão de obra) | 0.126 | 40.91 | 5.155 |
| mo107 | h | Ajudante de encanador. (mão de obra) | 0.126 | 30.78 | 3.878 |
| % | % | Custos diretos complementares | 2 % | 9.033 | 0.181 |
|  |  | Custos diretos |  |  | 9.214 |

Resíduos:
- demolição: ruo170405 Ferro e aço. (componente de resíduo); rendimento 2.2 kg; Código LER 17 04 05; Massa do elemento 1 kg; Volume 0.000476 m3
