# Demolição de caixa

- Propriedade do ficheiro: CYPE Ingenieros S.A.
- Formato: FIEBDC-3/2016
- Programa: Gerador de preços para construção civil. CYPE Ingenieros, S.A.
- Data: 27/09/2024
- Âmbito geográfico: Brasil
- Moeda: BRL
- Custos indiretos: 3 %
- Despesas gerais: 13 %
- Lucro: 6 %
- IVA: 17 %

## D Demolições

### DI Instalações

#### DIS Drenagens e ventilação

**DIS020** Un Demolição de caixa.
Demolição de caixa pré-fabricada de concreto, de até 200 l de capacidade, com meios manuais, sem deteriorar os dutos que liguem com a caixa, e carga manual em caminhão ou caçamba.
Critérios considerados na determinação do preço da unidade de obra: O preço inclui a obturação dos dutos conectadas ao elemento.
Inclui: Demolição do elemento. Obturação das tubulações ligadas ao elemento. Fragmentação do entulho em peças manejáveis. Remoção e acumulação de entulho. Limpeza dos restos da obra. Carga manual de entulho em caminhão ou caçamba.
Critério de medição de projeto: Número de unidades previstas, segundo documentação gráfica de Projeto.
Critério de quantitativos de obra: Será medido o número de unidades realmente demolidas segundo especificações de Projeto.

| Código | Un | Descrição | Rendimento | Preço | Importância |
|---|---|---|---|---|---|
| mo113 | h | Auxiliar de serviços gerais. (mão de obra) | 1.303 | 27.81 | 36.236 |
| % | % | Custos diretos complementares | 2 % | 36.236 | 0.725 |
|  |  | Custos diretos |  |  | 36.961 |

Resíduos:
- demolição: ruo170101 Resíduos de cimento. (componente de resíduo); rendimento 271.4 kg; Código LER 17 01 01; Massa do elemento 1 kg; Volume 0.000667 m3
