# Desmontagem de folha de porta interior

- Propriedade do ficheiro: CYPE Ingenieros S.A.
- Formato: FIEBDC-3/2016
- Programa: Gerador de preços para construção civil. CYPE Ingenieros, S.A.
- Data: 17/06/2024
- Âmbito geográfico: Brasil
- Moeda: BRL
- Custos indiretos: 3 %
- Despesas gerais: 13 %
- Lucro: 6 %
- IVA: 17 %

## D Demolições

### DL Esquadrias, vidros e proteções solares

#### DLP Portas

**DLP220** Un Desmontagem de folha de porta interior.
Desmontagem de folha de porta interior de esquadria metálica, com meios manuais, e carga manual em caminhão ou caçamba.
Critérios considerados na determinação do preço da unidade de obra: O preço inclui o desmontagem dos rebaixes, das guarnições e dos ferragens.
Inclui: Desmontagem do elemento. Remoção e armazenamento do material desmontado. Limpeza dos restos da obra. Carga manual do material desmontado e restos da obra em caminhão ou caçamba.
Critério de medição de projeto: Número de unidades previstas, segundo documentação gráfica de Projeto.
Critério de quantitativos de obra: Será medido o número de unidades realmente desmontadas segundo especificações de Projeto.

| Código | Un | Descrição | Rendimento | Preço | Importância |
|---|---|---|---|---|---|
| mo059 | h | Ajudante de serralheiro. (mão de obra) | 0.351 | 30.15 | 10.583 |
| % | % | Custos diretos complementares | 2 % | 10.583 | 0.212 |
|  |  | Custos diretos |  |  | 10.795 |

Resíduos:
- demolição: ruo170405 Ferro e aço. (componente de resíduo); rendimento 16.25 kg; Código LER 17 04 05; Massa do elemento 1 kg; Volume 0.000476 m3
- demolição: ruo170604 Materiais de isolamento que não contêm substâncias perigosas. (componente de resíduo); rendimento 2 kg; Código LER 17 06 04; Massa do elemento 1 kg; Volume 0.001667 m3
