# Desmontagem de vidro laminado de segurança

- Propriedade do ficheiro: CYPE Ingenieros S.A.
- Formato: FIEBDC-3/2016
- Programa: Gerador de preços para construção civil. CYPE Ingenieros, S.A.
- Data: 17/06/2024
- Âmbito geográfico: Brasil
- Moeda: BRL
- Custos indiretos: 3 %
- Despesas gerais: 13 %
- Lucro: 6 %
- IVA: 17 %

## D Demolições

### DL Esquadrias, vidros e proteções solares

#### DLV Vidros

**DLV050** m² Desmontagem de vidro laminado de segurança.
Desmontagem com meios manuais de vidro laminado de segurança composto por dois vidros de 6 mm de espessura unidos através de um filme de polivinil butiral, fixado na esquadria, sem deteriorar a esquadria na qual se encontra, e carga manual em caminhão ou caçamba.
Critérios considerados na determinação do preço da unidade de obra: O preço inclui a eliminação prévia dos calços e do material de vedação.
Inclui: Desmontagem do elemento. Remoção e armazenamento do material desmontado. Limpeza dos restos da obra. Carga manual do material desmontado e restos da obra em caminhão ou caçamba.
Critério de medição de projeto: Superfície medida segundo documentação gráfica de Projeto.
Critério de quantitativos de obra: Será medida a superfície realmente desmontada segundo especificações de Projeto.

| Código | Un | Descrição | Rendimento | Preço | Importância |
|---|---|---|---|---|---|
| mo110 | h | Ajudante de vidraceiro. (mão de obra) | 0.292 | 25.73 | 7.513 |
| % | % | Custos diretos complementares | 2 % | 7.513 | 0.150 |
|  |  | Custos diretos |  |  | 7.663 |

Resíduos:
- demolição: ruo170202 Vidro. (componente de resíduo); rendimento 30 kg; Código LER 17 02 02; Massa do elemento 1 kg; Volume 0.001 m3
