# Demolição de caimentos de painel cerâmico em cobertura

- Propriedade do ficheiro: CYPE Ingenieros S.A.
- Formato: FIEBDC-3/2016
- Programa: Gerador de preços para construção civil. CYPE Ingenieros, S.A.
- Data: 27/09/2024
- Âmbito geográfico: Brasil
- Moeda: BRL
- Custos indiretos: 3 %
- Despesas gerais: 13 %
- Lucro: 6 %
- IVA: 17 %

## D Demolições

### DQ Coberturas

#### DQF Formação de caimentos

**DQF020** m² Demolição de caimentos de painel cerâmico em cobertura.
Demolição de painel cerâmico em caimentos de cobertura, com meios manuais, sem afetar a estabilidade dos muretes cerâmicos e elementos construtivos contíguos, e carga manual em caminhão ou caçamba.
Inclui: Demolição do elemento. Fragmentação do entulho em peças manejáveis. Remoção e acumulação de entulho. Carga manual de entulho em caminhão ou caçamba.
Critério de medição de projeto: Superfície medida segundo documentação gráfica de Projeto.
Critério de quantitativos de obra: Medir-se-á a superfície realmente demolida segundo especificações de Projeto.

| Código | Un | Descrição | Rendimento | Preço | Importância |
|---|---|---|---|---|---|
| mo113 | h | Auxiliar de serviços gerais. (mão de obra) | 0.193 | 27.81 | 5.367 |
| % | % | Custos diretos complementares | 2 % | 5.367 | 0.107 |
|  |  | Custos diretos |  |  | 5.474 |

Resíduos:
- demolição: ruo170101 Resíduos de cimento. (componente de resíduo); rendimento 57 kg; Código LER 17 01 01; Massa do elemento 1 kg; Volume 0.000667 m3
- demolição: ruo170102 Tijolos. (componente de resíduo); rendimento 25.179 kg; Código LER 17 01 02; Massa do elemento 1 kg; Volume 0.0008 m3
