# Desmontagem de clarabóia pré-fabricada

- Propriedade do ficheiro: CYPE Ingenieros S.A.
- Formato: FIEBDC-3/2016
- Programa: Gerador de preços para construção civil. CYPE Ingenieros, S.A.
- Data: 17/06/2024
- Âmbito geográfico: Brasil
- Moeda: BRL
- Custos indiretos: 3 %
- Despesas gerais: 13 %
- Lucro: 6 %
- IVA: 17 %

## D Demolições

### DQ Coberturas

#### DQL Pontos de luz

**DQL010** Un Desmontagem de clarabóia pré-fabricada.
Desmontagem de clarabóia pré-fabricada de abrir, de 1,0 a 2,0 m² de superfície, com meios manuais, sem afetar a estabilidade dos elementos constructivos contiguos, e carga manual em caminhão ou caçamba.
Inclui: Desmontagem do elemento. Remoção e armazenamento do material desmontado. Limpeza dos restos da obra. Carga manual do material desmontado e restos da obra em caminhão ou caçamba.
Critério de medição de projeto: Número de unidades previstas, segundo documentação gráfica de Projeto.
Critério de quantitativos de obra: Será medido o número de unidades realmente desmontadas segundo especificações de Projeto.

| Código | Un | Descrição | Rendimento | Preço | Importância |
|---|---|---|---|---|---|
| mo020 | h | Pedreiro. (mão de obra) | 0.971 | 32.24 | 31.305 |
| mo113 | h | Auxiliar de serviços gerais. (mão de obra) | 0.971 | 27.81 | 27.004 |
| % | % | Custos diretos complementares | 2 % | 58.309 | 1.166 |
|  |  | Custos diretos |  |  | 59.475 |

Resíduos:
- demolição: ruo170203 Plástico. (componente de resíduo); rendimento 8.03 kg; Código LER 17 02 03; Massa do elemento 1 kg; Volume 0.001667 m3
- demolição: ruo170405 Ferro e aço. (componente de resíduo); rendimento 1.1 kg; Código LER 17 04 05; Massa do elemento 1 kg; Volume 0.000476 m3
- demolição: ruo170904 Mistura de resíduos de construção e demolição que não contém substâncias perigosas. (componente de resíduo); rendimento 8.823 kg; Código LER 17 09 04; Massa do elemento 1 kg; Volume 0.000667 m3
