# Demolição de água furtada de cobertura inclinada

- Propriedade do ficheiro: CYPE Ingenieros S.A.
- Formato: FIEBDC-3/2016
- Programa: Gerador de preços para construção civil. CYPE Ingenieros, S.A.
- Data: 27/09/2024
- Âmbito geográfico: Brasil
- Moeda: BRL
- Custos indiretos: 3 %
- Despesas gerais: 13 %
- Lucro: 6 %
- IVA: 17 %

## D Demolições

### DQ Coberturas

#### DQR Arremates

**DQR030** m Demolição de água furtada de cobertura inclinada.
Demolição de água furtada de cobertura inclinada, localizada a uma altura de entre 20 e 40 m, com meios manuais, sem afetar a estabilidade dos elementos constructivos contiguos, e carga manual em caminhão ou caçamba.
Inclui: Demolição do elemento. Fragmentação do entulho em peças manejáveis. Remoção e acumulação de entulho. Limpeza dos restos da obra. Carga manual de entulho em caminhão ou caçamba.
Critério de medição de projeto: Comprimento medido segundo documentação gráfica de Projeto.
Critério de quantitativos de obra: Será medido o comprimento realmente demolido segundo especificações de Projeto.

| Código | Un | Descrição | Rendimento | Preço | Importância |
|---|---|---|---|---|---|
| mo113 | h | Auxiliar de serviços gerais. (mão de obra) | 0.117 | 27.81 | 3.254 |
| % | % | Custos diretos complementares | 2 % | 3.254 | 0.065 |
|  |  | Custos diretos |  |  | 3.319 |

Resíduos:
- demolição: ruo170404 Zinco. (componente de resíduo); rendimento 1.944 kg; Código LER 17 04 04; Massa do elemento 1 kg; Volume 0.000667 m3
