# Demolição de degrau

- Propriedade do ficheiro: CYPE Ingenieros S.A.
- Formato: FIEBDC-3/2016
- Programa: Gerador de preços para construção civil. CYPE Ingenieros, S.A.
- Data: 27/09/2024
- Âmbito geográfico: Brasil
- Moeda: BRL
- Custos indiretos: 3 %
- Despesas gerais: 13 %
- Lucro: 6 %
- IVA: 17 %

## D Demolições

### DR Revestimentos e forros

#### DRE Escadas

**DRE010** m Demolição de degrau.
Remoção do revestimento dos degraus de cerâmica, com meios manuais, sem deteriorar a superfície do degrau, que ficará a descoberto e preparada para o seu revestimento posterior, e carga manual em caminhão ou caçamba.
Inclui: Remoção do revestimento. Remoção e armazenamento do material removido. Limpeza dos restos da obra. Carga manual do material removido e restos da obra em caminhão ou caçamba.
Critério de medição de projeto: Comprimento medido segundo documentação gráfica de Projeto.
Critério de quantitativos de obra: Será medido o comprimento realmente desmontado segundo especificações de Projeto.

| Código | Un | Descrição | Rendimento | Preço | Importância |
|---|---|---|---|---|---|
| mo113 | h | Auxiliar de serviços gerais. (mão de obra) | 0.386 | 27.81 | 10.735 |
| % | % | Custos diretos complementares | 2 % | 10.735 | 0.215 |
|  |  | Custos diretos |  |  | 10.950 |

Resíduos:
- demolição: ruo170101 Resíduos de cimento. (componente de resíduo); rendimento 28.5 kg; Código LER 17 01 01; Massa do elemento 1 kg; Volume 0.000667 m3
- demolição: ruo170103 Ladrilhos, telhas e materiais cerâmicos. (componente de resíduo); rendimento 5.66 kg; Código LER 17 01 03; Massa do elemento 1 kg; Volume 0.0008 m3
