# Demolição de piso de granilite

- Propriedade do ficheiro: CYPE Ingenieros S.A.
- Formato: FIEBDC-3/2016
- Programa: Gerador de preços para construção civil. CYPE Ingenieros, S.A.
- Data: 27/09/2024
- Âmbito geográfico: Brasil
- Moeda: BRL
- Custos indiretos: 3 %
- Despesas gerais: 13 %
- Lucro: 6 %
- IVA: 17 %

## D Demolições

### DR Revestimentos e forros

#### DRS Pisos

**DRS010** m² Demolição de piso de granilite.
Demolição de piso existente no interior do edifício, de ladrilhos de granilite, com meios manuais, sem deteriorar os elementos construtivos contíguos, e carga manual em caminhão ou caçamba.
Critérios considerados na determinação do preço da unidade de obra: O preço inclui a picagem do material de fixação aderido ao suporte, mas não inclui a demolição da base suporte.
Inclui: Demolição do elemento. Fragmentação do entulho em peças manejáveis. Remoção e acumulação de entulho. Limpeza dos restos da obra. Carga manual de entulho em caminhão ou caçamba.
Critério de medição de projeto: Superfície medida segundo documentação gráfica de Projeto.
Critério de quantitativos de obra: Medir-se-á a superfície realmente demolida segundo especificações de Projeto.

| Código | Un | Descrição | Rendimento | Preço | Importância |
|---|---|---|---|---|---|
| mo112 | h | Servente de pedreiro. (mão de obra) | 0.321 | 28.03 | 8.998 |
| mo113 | h | Auxiliar de serviços gerais. (mão de obra) | 0.386 | 27.81 | 10.735 |
| % | % | Custos diretos complementares | 2 % | 19.733 | 0.395 |
|  |  | Custos diretos |  |  | 20.128 |

Resíduos:
- demolição: ruo170101 Resíduos de cimento. (componente de resíduo); rendimento 120.3 kg; Código LER 17 01 01; Massa do elemento 1 kg; Volume 0.000667 m3
