# Desmontagem de pia

- Propriedade do ficheiro: CYPE Ingenieros S.A.
- Formato: FIEBDC-3/2016
- Programa: Gerador de preços para construção civil. CYPE Ingenieros, S.A.
- Data: 17/06/2024
- Âmbito geográfico: Brasil
- Moeda: BRL
- Custos indiretos: 3 %
- Despesas gerais: 13 %
- Lucro: 6 %
- IVA: 17 %

## D Demolições

### DS Equipamento

#### DSC Cozinhas

**DSC010** Un Desmontagem de pia.
Desmontagem de pia de aço inoxidável de duas cubas e um escorredor, com meios manuais, sem afetar a estabilidade dos elementos construtivos aos quais possa estar fixado, e carga manual em caminhão ou caçamba.
Critérios considerados na determinação do preço da unidade de obra: O preço inclui a desmontagem das torneiras e dos acessórios e a obturação dos dutos conectadas ao elemento.
Inclui: Desmontagem do elemento. Obturação das tubulações ligadas ao elemento. Remoção e armazenamento do material desmontado. Limpeza dos restos da obra. Carga manual do material desmontado e restos da obra em caminhão ou caçamba.
Critério de medição de projeto: Número de unidades previstas, segundo documentação gráfica de Projeto.
Critério de quantitativos de obra: Será medido o número de unidades realmente desmontadas segundo especificações de Projeto.

| Código | Un | Descrição | Rendimento | Preço | Importância |
|---|---|---|---|---|---|
| mo008 | h | Encanador. (mão de obra) | 0.447 | 40.91 | 18.287 |
| mo107 | h | Ajudante de encanador. (mão de obra) | 0.343 | 30.78 | 10.558 |
| % | % | Custos diretos complementares | 2 % | 28.845 | 0.577 |
|  |  | Custos diretos |  |  | 29.422 |

Resíduos:
- demolição: ruo170405 Ferro e aço. (componente de resíduo); rendimento 7.5 kg; Código LER 17 04 05; Massa do elemento 1 kg; Volume 0.000476 m3
- demolição: ruo170407 Mistura de sucatas. (componente de resíduo); rendimento 0.6 kg; Código LER 17 04 07; Massa do elemento 1 kg; Volume 0.000667 m3
