# Desmontagem de pia

- Propriedade do ficheiro: CYPE Ingenieros S.A.
- Formato: FIEBDC-3/2016
- Programa: Gerador de preços para construção civil. CYPE Ingenieros, S.A.
- Data: 17/06/2024
- Âmbito geográfico: Brasil
- Moeda: BRL
- Custos indiretos: 3 %
- Despesas gerais: 13 %
- Lucro: 6 %
- IVA: 17 %

## D Demolições

### DS Equipamento

#### DSC Cozinhas

**DSC010** Un Desmontagem de pia.
Desmontagem de pia de grés de duas cubas e um escorredor, com meios manuais, e recuperação, armazenamento e montagem do material no mesmo local, sendo a ordem de execução do processo inversa à da sua instalação, sem afetar a estabilidade dos elementos construtivos aos quais possa estar fixado, e carga manual em caminhão ou caçamba.
Critérios considerados na determinação do preço da unidade de obra: O preço inclui a desmontagem das torneiras e dos acessórios.
Inclui: Desmontagem do elemento. Classificação e etiquetagem. Armazenamento dos materiais a reutilizar. Reposição e ligação do elemento. Montagem da torneira. Remoção e acumulação dos restos de obra. Limpeza dos restos da obra. Carga manual dos restos de obra em caminhão ou caçamba. Montagem, ligação e verificação do seu correto funcionamento.
Critério de medição de projeto: Número de unidades previstas, segundo documentação gráfica de Projeto.
Critério de quantitativos de obra: Será medido o número de unidades realmente desmontadas e repostas segundo especificações de Projeto.

| Código | Un | Descrição | Rendimento | Preço | Importância |
|---|---|---|---|---|---|
| mt30www010 | Un | Material auxiliar para instalação de aparelho sanitário. (material) | 1 | 5.07 | 5.070 |
| mo008 | h | Encanador. (mão de obra) | 0.894 | 40.91 | 36.574 |
| mo107 | h | Ajudante de encanador. (mão de obra) | 0.687 | 30.78 | 21.146 |
| % | % | Custos diretos complementares | 2 % | 62.790 | 1.256 |
|  |  | Custos diretos |  |  | 64.046 |
