# Limpeza superficial de perfis metálicos em estruturas de aço

- Propriedade do ficheiro: CYPE Ingenieros S.A.
- Formato: FIEBDC-3/2016
- Programa: Gerador de preços para construção civil. CYPE Ingenieros, S.A.
- Data: 27/09/2024
- Âmbito geográfico: Brasil
- Moeda: BRL
- Custos indiretos: 3 %
- Despesas gerais: 13 %
- Lucro: 6 %
- IVA: 17 %

## E Estruturas

### EA Metálicas

#### EAK Preparação da superfície

**EAK010** m² Limpeza superficial de perfis metálicos em estruturas de aço.
Limpeza superficial de perfis metálicos, removendo os restos deteriorados de tinta, proteção ignífuga e outros revestimentos, através da projeção a seco de material abrasivo constituído por partículas de silicato de alumínio, até alcançar um grau de preparação Sa 2 segundo ISO 8501-1, eliminando quase toda a camada de laminação, o óxido visível e as partículas estranhas do suporte, até ficar 66% da superfície limpa e de cor cinzenta e limpeza posterior com aspirador de pó, ar comprimido limpo e seco ou escova limpa, para proceder posteriormente à aplicação de uma proteção antioxidante.
Critérios considerados na determinação do preço da unidade de obra: O preço não inclui a proteção antioxidante.
Inclui: Montagem e preparação do equipamento. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 2.25 | 0.64 | 1.440 |
| mq08lch010 | h | Equipamento de jato de areia à pressão. (equipamento) | 0.243 | 11.79 | 2.865 |
| mq08gel010k | h | Grupo eletrógeno insonorizado, trifásico, de 45 kVA de potência. (equipamento) | 0.243 | 19.8 | 4.811 |
| mo112 | h | Servente de pedreiro. (mão de obra) | 0.27 | 28.03 | 7.568 |
| mo113 | h | Auxiliar de serviços gerais. (mão de obra) | 0.27 | 27.81 | 7.509 |
| % | % | Custos diretos complementares | 2 % | 24.193 | 0.484 |
|  |  | Custos diretos |  |  | 24.677 |

Resíduos:
- colocação: mt08lim010a Abrasivo para limpeza através de jato a pressão, formado por partículas de silicato de alumínio; fator de resíduo 0.06

## Recursos

**mt08lim010a** kg Abrasivo para limpeza através de jato a pressão, formado por partículas de silicato de alumínio
Dados técnicos: Custo energético 0.194 MJ; Emissão de CO2 0.010 kg; Código LER 17 09 04; Massa do elemento 1 kg; Volume 0.000667 m3
Resíduos:
- embalagem: re170203 Plástico. (componente de resíduo); rendimento 0.002 kg; Código LER 17 02 03; Massa do elemento 1 kg; Volume 0.001667 m3
