# Aço em terças metálicas

- Propriedade do ficheiro: CYPE Ingenieros S.A.
- Formato: FIEBDC-3/2016
- Programa: Gerador de preços para construção civil. CYPE Ingenieros, S.A.
- Data: 27/09/2024
- Âmbito geográfico: Brasil
- Moeda: BRL
- Custos indiretos: 3 %
- Despesas gerais: 13 %
- Lucro: 6 %
- IVA: 17 %

## E Estruturas

### EA Metálicas

#### EAT Estruturas para coberturas

**EAT030** kg Aço em terças metálicas.
Aço A 36, em terças metálicas formadas por peças simples de perfis dobrados a frio, acabamento galvanizado, fixadas às tesouras com ligações aparafusadas em obra.
Critérios considerados na determinação do preço da unidade de obra: O preço inclui os parafusos, os cortes, os desperdícios, as peças especiais, os casquilhos e os elementos auxiliares de montagem, mas não inclui a chapa ou painel que atuará como cobertura.
Inclui: Marcação da disposição das terças sobre as tesouras. Colocação das terças sobre as tesouras. Aprume e nivelação definitivos. Execução das ligações aparafusadas.
Critério de medição de projeto: Peso nominal medido segundo documentação gráfica de Projeto.
Critério de quantitativos de obra: Determinar-se-á, a partir do peso obtido em balança oficial das unidades chegadas à obra, o peso das unidades realmente executadas segundo especificações de Projeto.

| Código | Un | Descrição | Rendimento | Preço | Importância |
|---|---|---|---|---|---|
| mt07ali000f | kg | Aço A 36, em perfis dobrados a frio, segundo ASTM A 36, para terça formada por peça simples, acabamento galvanizado, inclusive acessórios, parafusos e elementos de ancoragem. Trabalhado e montado em oficina, para colocar com ligações aparafusadas em obra. (material) | 1 | 8.05 | 8.050 |
| mo047 | h | Montador de estruturas metálicas. (mão de obra) | 0.036 | 31.99 | 1.152 |
| mo094 | h | Ajudante de montador de estruturas metálicas. (mão de obra) | 0.021 | 30.15 | 0.633 |
| % | % | Custos diretos complementares | 2 % | 9.835 | 0.197 |
|  |  | Custos diretos |  |  | 10.032 |

Resíduos:
- colocação: mt07ali000f; fator de resíduo 0.0045

## Recursos

**mt07ali000f** kg Aço A 36, em perfis dobrados a frio
Dados técnicos: Custo energético 9.830 MJ; Emissão de CO2 0.510 kg; Código LER 17 04 05; Massa do elemento 1 kg; Volume 0.000476 m3
