# Reparação de fenda em estrutura de alvenaria cerâmica, com grampos metálicos

- Propriedade do ficheiro: CYPE Ingenieros S.A.
- Formato: FIEBDC-3/2016
- Programa: Gerador de preços para construção civil. CYPE Ingenieros, S.A.
- Data: 17/06/2024
- Âmbito geográfico: Brasil
- Moeda: BRL
- Custos indiretos: 3 %
- Despesas gerais: 13 %
- Lucro: 6 %
- IVA: 17 %

## E Estruturas

### EF Alvenarias

#### EFY Reparações

**EFY020** m Reparação de fenda em estrutura de alvenaria cerâmica, com grampos metálicos.
Reparação de fenda em estrutura de alvenaria cerâmica através de grampos de aço nervurado CA-50, de 8 mm de diâmetro, colocados a cada 300 mm em furos previamente preenchidos com injeção de 3,5 kg/m de argamassa de resina epóxi e areia de sílica, de endurecimento rápido.
Inclui: Limpeza e preparação da zona a grampear. Implantação da posição dos grampos. Execução dos furos. Injeção da argamassa. Colocação com calços dos grampos. Remoção dos calços após o endurecimento da argamassa. Remoção e acumulação de entulho. Carga manual de entulho em caminhão ou caçamba.
Critério de medição de projeto: Comprimento medido entre eixos, segundo documentação gráfica de Projeto.
Critério de quantitativos de obra: Medir-se-á o comprimento realmente executado segundo especificações de Projeto.

| Código | Un | Descrição | Rendimento | Preço | Importância |
|---|---|---|---|---|---|
| mt09reh330 | kg | Argamassa de resina epóxi com areia de sílica, de endurecimento rápido, para enchimento de ancoragens. (material) | 3.5 | 12.27 | 42.945 |
| mt07aco070f | kg | Aço em barras nervuradas, CA-50, de vários diâmetros, segundo ABNT NBR 7480. (material) | 0.5 | 11.66 | 5.830 |
| mq06eim010 | h | Equipamento de injeção manual de argamassas fluidas e resinas. (equipamento) | 0.348 | 6.34 | 2.206 |
| mq06eim020 | Un | Boca de injeção para equipamento de injeção manual de argamassas fluidas e resinas. (equipamento) | 3.864 | 1.9 | 7.342 |
| mo020 | h | Pedreiro. (mão de obra) | 0.966 | 32.24 | 31.144 |
| mo113 | h | Auxiliar de serviços gerais. (mão de obra) | 0.966 | 27.81 | 26.864 |
| % | % | Custos diretos complementares | 2 % | 116.331 | 2.327 |
|  |  | Custos diretos |  |  | 118.658 |

Resíduos:
- colocação: mt09reh330 Argamassa de resina epóxi com areia de sílica, de endurecimento rápido, para enchimento de ancoragens; fator de resíduo 0.042925
- colocação: mt07aco070f Aço em barras nervuradas, CA-50, de vários diâmetros, segundo ABNT NBR 7480; fator de resíduo 0.0075

## Recursos

**mt09reh330** kg Argamassa de resina epóxi com areia de sílica, de endurecimento rápido, para enchimento de ancoragens
Dados técnicos: Custo energético 2.251 MJ; Emissão de CO2 0.184 kg; Código LER 17 09 04; Massa do elemento 1 kg; Volume 0.000667 m3
Resíduos:
- embalagem: re170203 Plástico. (componente de resíduo); rendimento 0.003 kg; Código LER 17 02 03; Massa do elemento 1 kg; Volume 0.001667 m3

**mt07aco070f** kg Aço em barras nervuradas, CA-50, de vários diâmetros, segundo ABNT NBR 7480
Dados técnicos: Custo energético 9.830 MJ; Emissão de CO2 0.510 kg; Código LER 17 04 05; Massa do elemento 1 kg; Volume 0.000476 m3
