# Reparação de elemento estrutural de alvenaria cerâmica, através de substituição de peças

- Propriedade do ficheiro: CYPE Ingenieros S.A.
- Formato: FIEBDC-3/2016
- Programa: Gerador de preços para construção civil. CYPE Ingenieros, S.A.
- Data: 27/09/2024
- Âmbito geográfico: Brasil
- Moeda: BRL
- Custos indiretos: 3 %
- Despesas gerais: 13 %
- Lucro: 6 %
- IVA: 17 %

## E Estruturas

### EF Alvenarias

#### EFY Reparações

**EFY025** m³ Reparação de elemento estrutural de alvenaria cerâmica, através de substituição de peças.
Reparação de elemento estrutural de alvenaria meia vez de bloco cerâmico, através da substituição de peças deterioradas por bloco cerâmico aparente perfurado clínquer, vermelho, 24x11,5x5 cm, junta rebaixada, assentes com argamassa de cimento confeccionada em obra, com 250 kg/m³ de cimento, cor cinza, dosificação 1:6, fornecida em sacos, realizada por banquetas de estabilização ou em panos de dimensões reduzidas.
Inclui: Limpeza e preparação da zona a tratar. Picagem e saneamento em elementos instáveis. Escoramento dos elementos que o necessitem. Preparação da argamassa. Umedecimento do paramento e dos blocos. Colocação dos blocos por fiadas a nível. Rejuntamento. Remoção e acumulação de entulho. Carga manual de entulho em caminhão ou caçamba.
Critério de medição de projeto: Volume medido segundo documentação gráfica de Projeto.
Critério de quantitativos de obra: Medir-se-á o volume realmente executado segundo especificações de Projeto.

| Código | Un | Descrição | Rendimento | Preço | Importância |
|---|---|---|---|---|---|
| mt05cvk010a | Un | Bloco cerâmico aparente perfurado clínquer, vermelho, 24x11,5x5 cm, densidade 1300 kg/m³. (material) | 579.71 | 0.83 | 481.159 |
| mt08aaa010a | m³ | Água. (material) | 0.04 | 3.79 | 0.152 |
| mt01arg005a | t | Areia de pedreira, para argamassa preparada em obra. (material) | 0.326 | 50.71 | 16.531 |
| mt08cem002 | kg | Cimento cinza em sacos. (material) | 50.4 | 0.63 | 31.752 |
| mq06hor010 | h | Betoneira elétrica com uma capacidade de amassamento de 160 l. (equipamento) | 0.162 | 12.69 | 2.056 |
| mo020 | h | Pedreiro. (mão de obra) | 12.869 | 32.24 | 414.897 |
| mo113 | h | Auxiliar de serviços gerais. (mão de obra) | 10.3 | 27.81 | 286.443 |
| % | % | Custos diretos complementares | 2 % | 1232.990 | 24.660 |
|  |  | Custos diretos |  |  | 1257.650 |

Resíduos:
- colocação: mt05cvk010a Bloco cerâmico aparente perfurado clínquer, vermelho, 24x11,5x5 cm, densidade 1300 kg/m³; fator de resíduo 0.0315
- colocação: mt01arg005a Areia de pedreira, para argamassa preparada em obra; fator de resíduo 0.00501329
- colocação: mt08cem002 Cimento cinza em sacos; fator de resíduo 0.0063

## Recursos

**mt05cvk010a** Un Bloco cerâmico aparente perfurado clínquer, vermelho, 24x11,5x5 cm, densidade 1300 kg/m³
Dados técnicos: Custo energético 31.800 MJ; Emissão de CO2 0.482 kg; Código LER 17 01 02; Massa do elemento 1.85 kg; Volume 0.00148 m3
Resíduos:
- embalagem: re170201 Madeira. (componente de resíduo); rendimento 0.002 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg
