# Regularização de paredes de alvenaria com argamassa de cimento

- Propriedade do ficheiro: CYPE Ingenieros S.A.
- Formato: FIEBDC-3/2016
- Programa: Gerador de preços para construção civil. CYPE Ingenieros, S.A.
- Data: 27/09/2024
- Âmbito geográfico: Brasil
- Moeda: BRL
- Custos indiretos: 3 %
- Despesas gerais: 13 %
- Lucro: 6 %
- IVA: 17 %

## E Estruturas

### EF Alvenarias

#### EFY Reparações

**EFY035** m² Regularização de paredes de alvenaria com argamassa de cimento.
Regularização de paredes de alvenaria com argamassa cimentícia bicomponente reforçada com fibras, cor cinza, aplicada manualmente, em uma camada, de 10 mm de espessura total, para aplicação posterior de reforço estrutural com argamassa de cimento.
Critérios considerados na determinação do preço da unidade de obra: O preço não inclui o reforço estrutural com argamassa de cimento.
Inclui: Limpeza prévia da superfície. Saturação do suporte com água a baixa pressão. Eliminação da água restante com ar-comprimido. Preparação da mistura. Aplicação da camada de regularização.
Critério de medição de projeto: Superfície medida segundo documentação gráfica de Projeto.
Critério de quantitativos de obra: Medir-se-á a superfície realmente executada segundo especificações de Projeto.

| Código | Un | Descrição | Rendimento | Preço | Importância |
|---|---|---|---|---|---|
| mt09rem060f | kg | Argamassa cimentícia bicomponente reforçada com fibras, cor cinza, composta de cimentos de alta resistência, inertes selecionados, aditivos especiais e polímeros sintéticos em dispersão aquosa, permeável ao vapor de água e de alta resistência mecânica e alta ductilidade, para aplicar com desempenadeira ou colher, prévia amassamento com água. (material) | 18.5 | 5.53 | 102.305 |
| mo020 | h | Pedreiro. (mão de obra) | 0.198 | 32.24 | 6.384 |
| mo113 | h | Auxiliar de serviços gerais. (mão de obra) | 0.198 | 27.81 | 5.506 |
| % | % | Custos diretos complementares | 2 % | 114.195 | 2.284 |
|  |  | Custos diretos |  |  | 116.479 |

Resíduos:
- colocação: mt09rem060f; fator de resíduo 0.0063

## Recursos

**mt09rem060f** kg Argamassa cimentícia bicomponente reforçada com fibras
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
