# Enchimento com bloco cerâmico em parede de alvenaria

- Propriedade do ficheiro: CYPE Ingenieros S.A.
- Formato: FIEBDC-3/2016
- Programa: Gerador de preços para construção civil. CYPE Ingenieros, S.A.
- Data: 27/09/2024
- Âmbito geográfico: Brasil
- Moeda: BRL
- Custos indiretos: 3 %
- Despesas gerais: 13 %
- Lucro: 6 %
- IVA: 17 %

## E Estruturas

### EF Alvenarias

#### EFY Reparações

**EFY040** m² Enchimento com bloco cerâmico em parede de alvenaria.
Enchimento através de bloco cerâmico perfurado, para revestir, 25x12x7 cm, com juntas horizontais e verticais de 10 mm de espessura, assente com argamassa de cimento confeccionada em obra, com 250 kg/m³ de cimento, cor cinza, dosificação 1:6, fornecida em sacos, para preencher as aberturas existentes na parede de alvenaria de meia vez de espessura.
Inclui: Remoção das peças deterioradas. Saneamento do elemento. Limpeza com ar comprimido. Preparação da argamassa. Umedecimento da superfície. Colocação dos blocos por fiadas a nível. Rejuntamento. Limpeza final.
Critério de medição de projeto: Superfície medida segundo documentação gráfica de Projeto.
Critério de quantitativos de obra: Medir-se-á a superfície realmente executada segundo especificações de Projeto.

| Código | Un | Descrição | Rendimento | Preço | Importância |
|---|---|---|---|---|---|
| mt04lpa010a | Un | Bloco cerâmico perfurado, para revestir, 25x12x7 cm, densidade 1010 kg/m³. (material) | 50.4 | 0.55 | 27.720 |
| mt08aaa010a | m³ | Água. (material) | 0.004 | 3.79 | 0.015 |
| mt01arg005a | t | Areia de pedreira, para argamassa preparada em obra. (material) | 0.035 | 50.71 | 1.775 |
| mt08cem002 | kg | Cimento cinza em sacos. (material) | 5.363 | 0.63 | 3.379 |
| mq06hor010 | h | Betoneira elétrica com uma capacidade de amassamento de 160 l. (equipamento) | 0.017 | 12.69 | 0.216 |
| mo020 | h | Pedreiro. (mão de obra) | 0.734 | 32.24 | 23.664 |
| mo077 | h | Ajudante de pedreiro. (mão de obra) | 0.367 | 30.23 | 11.094 |
| mo113 | h | Auxiliar de serviços gerais. (mão de obra) | 0.274 | 27.81 | 7.620 |
| % | % | Custos diretos complementares | 2 % | 75.483 | 1.510 |
|  |  | Custos diretos |  |  | 76.993 |

Resíduos:
- colocação: mt04lpa010a Bloco cerâmico perfurado, para revestir, 25x12x7 cm, densidade 1010 kg/m³; fator de resíduo 0.063
- colocação: mt01arg005a Areia de pedreira, para argamassa preparada em obra; fator de resíduo 0.00501329
- colocação: mt08cem002 Cimento cinza em sacos; fator de resíduo 0.0063

## Recursos

**mt04lpa010a** Un Bloco cerâmico perfurado, para revestir, 25x12x7 cm, densidade 1010 kg/m³
Dados técnicos: Custo energético 6.120 MJ; Emissão de CO2 0.435 kg; Código LER 17 01 02; Massa do elemento 1.83 kg; Volume 0.001464 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg
