# Molde para cornijas

- Propriedade do ficheiro: CYPE Ingenieros S.A.
- Formato: FIEBDC-3/2016
- Programa: Gerador de preços para construção civil. CYPE Ingenieros, S.A.
- Data: 27/09/2024
- Âmbito geográfico: Brasil
- Moeda: BRL
- Custos indiretos: 3 %
- Despesas gerais: 13 %
- Lucro: 6 %
- IVA: 17 %

## E Estruturas

### EH Concreto armado

#### EHJ Moldes, cavilhas e complementos

**EHJ020** m Molde para cornijas.
Molde descartável de poliestireno expandido para cornija simples, revestido com uma lâmina de plástico termoformado, de 120x120 mm, colocado em borda de laje, de uma única utilização. Inclusive elementos de fixação do molde à fôrma e fita adesiva para a vedação de juntas.
Inclui: Marcação. Corte dos moldes. Colocação. Remoção dos moldes.
Critério de medição de projeto: Comprimento medido entre eixos, segundo documentação gráfica de Projeto.
Critério de quantitativos de obra: Medir-se-á, a eixos, o comprimento realmente executado segundo especificações de Projeto.

| Código | Un | Descrição | Rendimento | Preço | Importância |
|---|---|---|---|---|---|
| mt08cor020daa | m | Molde descartável de poliestireno expandido para cornija simples, revestido com uma lâmina de plástico termoformado, de 120x120 mm. (material) | 1.05 | 23.45 | 24.623 |
| mt08var060 | kg | Pregos de aço de 20x100 mm. (material) | 0.002 | 22.13 | 0.044 |
| mt08lhv030a | m | Fita de juntas. (material) | 0.05 | 1.7 | 0.085 |
| mo091 | h | Ajudante de montador de fôrmas. (mão de obra) | 0.129 | 30.15 | 3.889 |
| % | % | Custos diretos complementares | 2 % | 28.641 | 0.573 |
|  |  | Custos diretos |  |  | 29.214 |

Resíduos:
- colocação: mt08cor020daa; fator de resíduo 1
- colocação: mt08var060 Pregos de aço de 20x100 mm; fator de resíduo 0.0045
- colocação: mt08lhv030a Fita de juntas; fator de resíduo 0.044

## Recursos

**mt08cor020daa** m Molde descartável de poliestireno expandido para cornija simples
Dados técnicos: Custo energético 14.095 MJ; Emissão de CO2 0.499 kg; Código LER 17 06 04; Massa do elemento 0.15 kg; Volume 0.00025 m3

**mt08var060** kg Pregos de aço de 20x100 mm
Dados técnicos: Custo energético 9.830 MJ; Emissão de CO2 0.510 kg; Código LER 17 04 05; Massa do elemento 1 kg; Volume 0.000476 m3

**mt08lhv030a** m Fita de juntas
Dados técnicos: Custo energético 20.508 MJ; Emissão de CO2 0.460 kg; Código LER 17 02 03; Massa do elemento 0.11 kg; Volume 0.000183 m3
Resíduos:
- embalagem: re170201 Madeira. (componente de resíduo); rendimento 0.04 kg; Código LER 17 02 01; Massa do elemento 1 kg; Volume 0.000909 m3
