# Preparação de superfície de concreto estrutural, com meios manuais

- Propriedade do ficheiro: CYPE Ingenieros S.A.
- Formato: FIEBDC-3/2016
- Programa: Gerador de preços para construção civil. CYPE Ingenieros, S.A.
- Data: 27/09/2024
- Âmbito geográfico: Brasil
- Moeda: BRL
- Custos indiretos: 3 %
- Despesas gerais: 13 %
- Lucro: 6 %
- IVA: 17 %

## E Estruturas

### EH Concreto armado

#### EHK Preparação da superfície

**EHK010** m² Preparação de superfície de concreto estrutural, com meios manuais.
Preparação de superfície de concreto estrutural, para a posterior aplicação de produtos reparadores e protetores, através de picagem com martelo elétrico, até alcançar uma profundidade de 20 mm, eliminando o concreto em mau estado até chegar às armaduras, e carga manual do entulho gerado em caminhão ou caçamba.
Inclui: Marcação da zona a sanear. Picagem da superfície com martelo elétrico. Limpeza da superfície suporte. Remoção e acumulação dos restos gerados. Carga manual do entulho gerado em caminhão ou caçamba.
Critério de medição de projeto: Superfície medida segundo documentação gráfica de Projeto.
Critério de quantitativos de obra: Medir-se-á a superfície realmente executada segundo especificações de Projeto.

| Código | Un | Descrição | Rendimento | Preço | Importância |
|---|---|---|---|---|---|
| mq05mai040 | h | Martelo elétrico. (equipamento) | 0.696 | 11.54 | 8.032 |
| mq08gel010k | h | Grupo eletrógeno insonorizado, trifásico, de 45 kVA de potência. (equipamento) | 0.696 | 19.8 | 13.781 |
| mo112 | h | Servente de pedreiro. (mão de obra) | 0.772 | 28.03 | 21.639 |
| mo113 | h | Auxiliar de serviços gerais. (mão de obra) | 0.772 | 27.81 | 21.469 |
| % | % | Custos diretos complementares | 2 % | 64.921 | 1.298 |
|  |  | Custos diretos |  |  | 66.219 |
