# Preparação de superfície de concreto estrutural, com meios mecânicos

- Propriedade do ficheiro: CYPE Ingenieros S.A.
- Formato: FIEBDC-3/2016
- Programa: Gerador de preços para construção civil. CYPE Ingenieros, S.A.
- Data: 27/09/2024
- Âmbito geográfico: Brasil
- Moeda: BRL
- Custos indiretos: 3 %
- Despesas gerais: 13 %
- Lucro: 6 %
- IVA: 17 %

## E Estruturas

### EH Concreto armado

#### EHK Preparação da superfície

**EHK020** m² Preparação de superfície de concreto estrutural, com meios mecânicos.
Preparação de superfície horizontal de concreto estrutural, para a posterior aplicação de produtos reparadores e protetores, eliminando camadas antigas, caldas superficiais, tintas ou qualquer outro tipo de gordura ou sujeira do suporte, através de lixamento com disco de diamante, e carga manual do entulho gerado em caminhão ou caçamba.
Inclui: Lixamento mecânico do concreto. Limpeza da superfície suporte. Remoção e acumulação dos restos gerados. Carga dos restos gerados para caminhão ou contendor.
Critério de medição de projeto: Superfície medida segundo documentação gráfica de Projeto.
Critério de quantitativos de obra: Medir-se-á a superfície realmente executada segundo especificações de Projeto.

| Código | Un | Descrição | Rendimento | Preço | Importância |
|---|---|---|---|---|---|
| mq06aca010 | h | Equipamento de lixamento ou debastamento com disco de diamante para superfícies de concreto, com sistema de aspiração. (equipamento) | 0.133 | 21.21 | 2.821 |
| mq08gel010k | h | Grupo eletrógeno insonorizado, trifásico, de 45 kVA de potência. (equipamento) | 0.133 | 19.8 | 2.633 |
| mo112 | h | Servente de pedreiro. (mão de obra) | 0.148 | 28.03 | 4.148 |
| mo113 | h | Auxiliar de serviços gerais. (mão de obra) | 0.148 | 27.81 | 4.116 |
| % | % | Custos diretos complementares | 2 % | 13.718 | 0.274 |
|  |  | Custos diretos |  |  | 13.992 |
