# Conector soldado

- Propriedade do ficheiro: CYPE Ingenieros S.A.
- Formato: FIEBDC-3/2016
- Programa: Gerador de preços para construção civil. CYPE Ingenieros, S.A.
- Data: 27/09/2024
- Âmbito geográfico: Brasil
- Moeda: BRL
- Custos indiretos: 3 %
- Despesas gerais: 13 %
- Lucro: 6 %
- IVA: 17 %

## E Estruturas

### EH Concreto armado

#### EHX Lajes mistas

**EHX021** Un Conector soldado.
Conector de aço galvanizado de 19 mm de diâmetro e 135 mm de altura, para utilização sobre vigas metálicas em lajes mistas de 14,5 cm de altura mínima; fixado através de solda.
Inclui: Marcação e disposição de conectores. Fixação de conectores através de solda.
Critério de medição de projeto: Número de unidades previstas, segundo documentação gráfica de Projeto.
Critério de quantitativos de obra: Medir-se-á o número de unidades realmente executadas segundo especificações de Projeto.

| Código | Un | Descrição | Rendimento | Preço | Importância |
|---|---|---|---|---|---|
| mt07cem050e | Un | Conector de aço galvanizado com cabeça de disco, de 19 mm de diâmetro e 135 mm de altura, para fixar a estrutura de aço através da solda à chapa colaborante. (material) | 1 | 12.01 | 12.010 |
| mq08sol030 | h | Equipamentos e elementos auxiliares para solda de conectores. (equipamento) | 0.058 | 72.38 | 4.198 |
| mo047 | h | Montador de estruturas metálicas. (mão de obra) | 0.064 | 31.99 | 2.047 |
| % | % | Custos diretos complementares | 2 % | 18.255 | 0.365 |
|  |  | Custos diretos |  |  | 18.620 |

## Recursos

**mt07cem050e** Un Conector de aço galvanizado com cabeça de disco
Dados técnicos: Custo energético 6.241 MJ; Emissão de CO2 0.480 kg
Resíduos:
- embalagem: re150101 Embalagens de papel e cartão. (componente de resíduo); rendimento 0.09 kg; Código LER 15 01 01; Massa do elemento 1 kg; Volume 0.001333 m3
- embalagem: re170203 Plástico. (componente de resíduo); rendimento 0.045 kg; Código LER 17 02 03; Massa do elemento 1 kg; Volume 0.001667 m3
