# Vigota de madeira serrada

- Propriedade do ficheiro: CYPE Ingenieros S.A.
- Formato: FIEBDC-3/2016
- Programa: Gerador de preços para construção civil. CYPE Ingenieros, S.A.
- Data: 27/09/2024
- Âmbito geográfico: Brasil
- Moeda: BRL
- Custos indiretos: 3 %
- Despesas gerais: 13 %
- Lucro: 6 %
- IVA: 17 %

## E Estruturas

### EM Madeira

#### EME Vigotas

**EME020** m Vigota de madeira serrada.
Vigota de 11x9 cm de seção de madeira serrada de pinho do Paraná (araucaria angustifolia) com classe de resistência C25. Colocação em obra: simplesmente apoiada.
Inclui: Implantação e marcação de eixos, nos pontos de apoio da vigota. Colocação e fixação provisória da vigota. Aprumo e nivelamento.
Critério de medição de projeto: Comprimento medido segundo documentação gráfica de Projeto, incluindo as entregas.
Critério de quantitativos de obra: Medir-se-á o comprimento realmente executado segundo especificações de Projeto, incluindo as entregas. Consideram-se incluídos todos os elementos integrantes da estrutura assinalados nos desenhos e detalhes do Projeto.

| Código | Un | Descrição | Rendimento | Preço | Importância |
|---|---|---|---|---|---|
| mt07mee400djkjb | m³ | Madeira serrada de pinho do Paraná (araucaria angustifolia) para vigota de 11x9 cm de seção, com classe de resistência C25, para um teor de umidade de 12%, segundo NBR 7190. (material) | 0.01 | 747.37 | 7.474 |
| mo048 | h | Carpinteiro de estruturas de madeira. (mão de obra) | 0.076 | 31.99 | 2.431 |
| mo095 | h | Ajudante de montador de estruturas de madeira. (mão de obra) | 0.038 | 30.15 | 1.146 |
| % | % | Custos diretos complementares | 2 % | 11.051 | 0.221 |
|  |  | Custos diretos |  |  | 11.272 |

Resíduos:
- colocação: mt07mee400djkjb; fator de resíduo 0.00231152

## Recursos

**mt07mee400djkjb** m³ Madeira serrada de pinho do Paraná (araucaria angustifolia) para vigota de 11x9 cm de seção
Dados técnicos: Custo energético 25952.027 MJ; Emissão de CO2 -765.460 kg; Código LER 17 02 01; Massa do elemento 580 kg; Volume 0.527273 m3
Resíduos:
- embalagem: re170203 Plástico. (componente de resíduo); rendimento 0.029 kg; Código LER 17 02 03; Massa do elemento 1 kg; Volume 0.001667 m3
