# Vigota de madeira laminada colada

- Propriedade do ficheiro: CYPE Ingenieros S.A.
- Formato: FIEBDC-3/2016
- Programa: Gerador de preços para construção civil. CYPE Ingenieros, S.A.
- Data: 27/09/2024
- Âmbito geográfico: Brasil
- Moeda: BRL
- Custos indiretos: 3 %
- Despesas gerais: 13 %
- Lucro: 6 %
- IVA: 17 %

## E Estruturas

### EM Madeira

#### EME Vigotas

**EME120** m Vigota de madeira laminada colada.
Vigota de 20x9 cm de seção e até 10 m de comprimento, de madeira laminada colada de pinus (pinus spp) com classe de resistência C20. Colocação em obra: com peças metálicas ferragens de aço galvanizado tipo DX51D+Z275N e parafusos rosca-chapa de aço zincado.
Inclui: Implantação e marcação de eixos, nos pontos de apoio da vigota. Colocação e fixação provisória da vigota. Aprumo e nivelamento. Execução das uniões.
Critério de medição de projeto: Comprimento medido segundo documentação gráfica de Projeto, incluindo as entregas.
Critério de quantitativos de obra: Medir-se-á o comprimento realmente executado segundo especificações de Projeto, incluindo as entregas. Consideram-se incluídos todos os elementos integrantes da estrutura assinalados nos desenhos e detalhes do Projeto.

| Código | Un | Descrição | Rendimento | Preço | Importância |
|---|---|---|---|---|---|
| mt07mel030bjc | m³ | Madeira laminada colada de pinus (pinus spp) para vigota de até 10 m de comprimento, com classe de resistência C20, para um teor de umidade de 12%, segundo NBR 7190. (material) | 0.018 | 5655.33 | 101.796 |
| mt07emr511a | kg | Ferragens de aço galvanizado tipo DX51D+Z275N e parafusos rosca-chapa de aço zincado, para samblagem de estruturas de madeira, para classes de serviço 1 e 2. (material) | 0.16 | 29.2 | 4.672 |
| mo048 | h | Carpinteiro de estruturas de madeira. (mão de obra) | 0.201 | 31.99 | 6.430 |
| mo095 | h | Ajudante de montador de estruturas de madeira. (mão de obra) | 0.101 | 30.15 | 3.045 |
| % | % | Custos diretos complementares | 2 % | 115.943 | 2.319 |
|  |  | Custos diretos |  |  | 118.262 |

Resíduos:
- colocação: mt07mel030bjc; fator de resíduo 0.0015
- colocação: mt07emr511a; fator de resíduo 0.0045

## Recursos

**mt07mel030bjc** m³ Madeira laminada colada de pinus (pinus spp) para vigota de até 10 m de comprimento
Dados técnicos: Custo energético 25086.155 MJ; Emissão de CO2 -683.028 kg; Código LER 17 02 01; Massa do elemento 579 kg; Volume 0.526364 m3
Resíduos:
- embalagem: re170203 Plástico. (componente de resíduo); rendimento 0.04 kg; Código LER 17 02 03; Massa do elemento 1 kg; Volume 0.001667 m3

**mt07emr511a** kg Ferragens de aço galvanizado tipo DX51D+Z275N e parafusos rosca-chapa de aço zincado
Dados técnicos: Custo energético 25.100 MJ; Emissão de CO2 2.560 kg; Código LER 17 04 05; Massa do elemento 1 kg; Volume 0.000476 m3
