# Laje de cobertura de wood frame

- Propriedade do ficheiro: CYPE Ingenieros S.A.
- Formato: FIEBDC-3/2016
- Programa: Gerador de preços para construção civil. CYPE Ingenieros, S.A.
- Data: 27/09/2024
- Âmbito geográfico: Brasil
- Moeda: BRL
- Custos indiretos: 3 %
- Despesas gerais: 13 %
- Lucro: 6 %
- IVA: 17 %

## E Estruturas

### EM Madeira

#### EML Wood frame

**EML025** m² Laje de cobertura de wood frame.
Laje de cobertura plana de wood frame, formada por elementos de vigotas e barrotes de madeira serrada de pinus (pinus spp), de 38x290 mm de seção, classe resistente C25, segundo ABNT NBR 7190; cortados e numerados em fábrica, montados em obra com pregos, de aço galvanizado de alta aderência.
Inclui: Implantação e marcação de eixos. Marcação e corte de pranchas. Montagem dos painéis de wood frame. Colocação e fixação provisória dos painéis de wood frame. Nivelamento. Execução das uniões. Fixação definitiva da estrutura de wood frame.
Critério de medição de projeto: Superfície medida segundo documentação gráfica de Projeto, sem deduzir aberturas menores que 1 m² e descontando, nas aberturas de superfície maior de 1 m², o excesso sobre 1 m².
Critério de quantitativos de obra: Medir-se-á a superfície realmente executada segundo especificações de Projeto, sem deduzir aberturas menores que 1 m² e descontando, nas aberturas de superfície maior de 1 m², o excesso sobre 1 m².

| Código | Un | Descrição | Rendimento | Preço | Importância |
|---|---|---|---|---|---|
| mt07mee410vb | m³ | Conjunto de elementos estruturais para laje de wood frame, composto por vigotas e barrotes de madeira serrada de pinus (pinus spp) de 38x290 mm de seção, classe resistente C25, para um teor de umidade de 12%, segundo ABNT NBR 7190, com acabamento polido, cortados e numerados em fábrica, para montagem em obra. (material) | 0.038 | 1050.02 | 39.901 |
| mt07emr111l | Un | Prego, de 6 mm de diâmetro e 100 mm de comprimento, de aço galvanizado de alta aderência. (material) | 7 | 0.93 | 6.510 |
| mo048 | h | Carpinteiro de estruturas de madeira. (mão de obra) | 0.329 | 31.99 | 10.525 |
| mo095 | h | Ajudante de montador de estruturas de madeira. (mão de obra) | 0.658 | 30.15 | 19.839 |
| % | % | Custos diretos complementares | 2 % | 76.775 | 1.536 |
|  |  | Custos diretos |  |  | 78.311 |

Resíduos:
- colocação: mt07mee410vb; fator de resíduo 0.0015

## Recursos

**mt07mee410vb** m³ Conjunto de elementos estruturais para laje de wood frame
Dados técnicos: Custo energético 25908.335 MJ; Emissão de CO2 -764.088 kg; Código LER 17 02 01; Massa do elemento 579 kg; Volume 0.526364 m3
Resíduos:
- embalagem: re170203 Plástico. (componente de resíduo); rendimento 0.04 kg; Código LER 17 02 03; Massa do elemento 1 kg; Volume 0.001667 m3

**mt07emr111l** Un Prego, de 6 mm de diâmetro e 100 mm de comprimento, de aço galvanizado de alta aderência
Dados técnicos: Custo energético 4.647 MJ; Emissão de CO2 0.317 kg
Resíduos:
- embalagem: re150101 Embalagens de papel e cartão. (componente de resíduo); rendimento 0.09 kg; Código LER 15 01 01; Massa do elemento 1 kg; Volume 0.001333 m3
- embalagem: re170203 Plástico; rendimento 0.045 kg
