# Porta-pilar com apoio articulado

- Propriedade do ficheiro: CYPE Ingenieros S.A.
- Formato: FIEBDC-3/2016
- Programa: Gerador de preços para construção civil. CYPE Ingenieros, S.A.
- Data: 27/09/2024
- Âmbito geográfico: Brasil
- Moeda: BRL
- Custos indiretos: 3 %
- Despesas gerais: 13 %
- Lucro: 6 %
- IVA: 17 %

## E Estruturas

### EM Madeira

#### EMM Elementos auxiliares para estruturas de madeira

**EMM030** Un Porta-pilar com apoio articulado.
Porta-pilar inclinável, de aço EN 10025 S235JR, com proteção Z275 face à corrosão, de 71x60 mm na zona a conectar com o pilar, 100x100 mm na conexão inferior e 5 mm de espessura, formando um apoio articulado de 100 mm de altura para pilar de madeira; fixado à estrutura portante de concreto com 60 ancoragens químicas estruturais através de perfurações, enchimento dos orifícios com injeção de resina de viniléster, livre de estireno, de dois componentes, e posterior inserção de barras roscadas com porcas e arruelas, de aço galvanizado qualidade 5.8, segundo ISO 898-1, de 8 mm de diâmetro e 110 mm de comprimento; e fixado ao pilar com 60 parafusos autoperfurantes para madeira, de 3,5 mm de diâmetro e 40 mm de comprimento, de aço galvanizado com revestimento de crómio.
Inclui: Colocação e fixação provisória dos elementos de ligação. Aprumo e nivelamento. Ajuste das peças e uniões entre os diferentes componentes da estrutura.
Critério de medição de projeto: Número de unidades previstas, segundo documentação gráfica de Projeto.
Critério de quantitativos de obra: Medir-se-á o número de unidades realmente executadas segundo especificações de Projeto.

| Código | Un | Descrição | Rendimento | Preço | Importância |
|---|---|---|---|---|---|
| mt07emr010a | Un | Porta-pilar inclinável, de aço EN 10025 S235JR, com proteção Z275 face à corrosão, de 71x60 mm na zona a conectar com o pilar, 100x100 mm na conexão inferior e 5 mm de espessura, para execução de apoio articulado em pilar de madeira, de 100 mm de altura. (material) | 1 | 106.31 | 106.310 |
| mt07emr113ac | Un | Parafuso autoperfurante para madeira, de 3,5 mm de diâmetro e 40 mm de comprimento, de aço galvanizado com revestimento de crómio. (material) | 60 | 0.12 | 7.200 |
| mt26aqr020aa | Un | Ancoragem composta por barra roscada de aço galvanizado qualidade 5.8, segundo ISO 898-1, de 8 mm de diâmetro, e 110 mm de comprimento, porca e arruela, para fixações sobre estruturas de concreto. (material) | 60 | 0.45 | 27.000 |
| mt26pmr010a | Un | Cartucho de resina de viniléster, livre de estireno, de dois componentes, de 300 ml, para aplicações estruturais. (material) | 1.307 | 69.68 | 91.072 |
| mo048 | h | Carpinteiro de estruturas de madeira. (mão de obra) | 0.354 | 31.99 | 11.324 |
| mo095 | h | Ajudante de montador de estruturas de madeira. (mão de obra) | 0.354 | 30.15 | 10.673 |
| % | % | Custos diretos complementares | 2 % | 253.579 | 5.072 |
|  |  | Custos diretos |  |  | 258.651 |

Resíduos:
- colocação: mt07emr113ac; fator de resíduo 0.00505263

## Recursos

**mt07emr113ac** Un Parafuso autoperfurante para madeira
Dados técnicos: Custo energético 0.239 MJ; Emissão de CO2 0.025 kg; Código LER 17 04 05; Massa do elemento 0.0095 kg; Volume 0.000005 m3
Resíduos:
- embalagem: re150101 Embalagens de papel e cartão. (componente de resíduo); rendimento 0.001 kg; Código LER 15 01 01; Massa do elemento 1 kg; Volume 0.001333 m3
