# Tratamento contra fungos e ataques de insetos xilófagos em elemento estrutural de madeira

- Propriedade do ficheiro: CYPE Ingenieros S.A.
- Formato: FIEBDC-3/2016
- Programa: Gerador de preços para construção civil. CYPE Ingenieros, S.A.
- Data: 17/06/2024
- Âmbito geográfico: Brasil
- Moeda: BRL
- Custos indiretos: 3 %
- Despesas gerais: 13 %
- Lucro: 6 %
- IVA: 17 %

## E Estruturas

### EM Madeira

#### EMU Tratamentos preventivos e curativos

**EMU030** m² Tratamento contra fungos e ataques de insetos xilófagos em elemento estrutural de madeira.
Tratamento preventivo contra fungos de podridão e ataques de insetos xilófagos, ao sol, à intempérie e à umidade, em viga de madeira, através da aplicação, com trincha, pincel ou pistola, de duas demãos, de 0,14 l/m² cada uma, de líquido protetor. Inclusive eliminação prévia dos materiais que cobrem o elemento a tratar, proteção dos elementos da envolvente.
Inclui: Proteção dos elementos da envolvente. Aplicação do tratamento com trincha.
Critério de medição de projeto: Superfície medida segundo documentação gráfica de Projeto.
Critério de quantitativos de obra: Medir-se-á a superfície realmente executada segundo especificações de Projeto.

| Código | Un | Descrição | Rendimento | Preço | Importância |
|---|---|---|---|---|---|
| mt27tlr020e | l | Primer aquoso para a proteção da madeira contra fungos de podridão e ataques de insetos xilófagos, para aplicar com trincha, pincel ou pistola, ou através de injeção ou imersão. (material) | 0.28 | 45.4 | 12.712 |
| mo038 | h | Pintor. (mão de obra) | 0.051 | 32.24 | 1.644 |
| mo076 | h | Ajudante de pintor. (mão de obra) | 0.515 | 30.23 | 15.568 |
| % | % | Custos diretos complementares | 2 % | 29.924 | 0.598 |
|  |  | Custos diretos |  |  | 30.522 |

Resíduos:
- colocação: mt27tlr020e; fator de resíduo 0.03

## Recursos

**mt27tlr020e** l Primer aquoso para a proteção da madeira contra fungos de podridão e ataques de insetos xilófagos
Dados técnicos: Custo energético 0.629 MJ; Emissão de CO2 0.033 kg; Código LER 17 09 04; Massa do elemento 0.82 kg; Volume 0.000547 m3
Resíduos:
- embalagem: re150104 Embalagens de metal. (componente de resíduo); rendimento 0.064 kg; Código LER 15 01 04; Massa do elemento 1 kg; Volume 0.001667 m3
